# Objekt: Willy-Brandt-Straße 20 - 24 in 03042 Cottbus Erneuerung der TWK-, TWW- und TWZ-Kellervert
Angebotsaufforderung (GAEB DA XML 3.2, DA83)
Projekt: 2025-08_S
Projektbezeichnung: Objekt:  Willy-Brandt-Straße 20 - 24 in 03042 Cottbus  Erneuerung der TWK-, TWW- und TWZ-Kellervert
Währung: EUR
Auftraggeber: Gebäudewirtschaft Cottbus GmbH, Werbener Str. 3, 03046 Cottbus
Erstellt mit: AVAPLAN, AVAPLAN win64bit 25.1.7.4120, 17.02.2026

## Zusätzlicher Text
Technische Erläuterungen

TW-, TWW- und TWZ-Kellerverteilungsleitungen

1. Allgemeines

Für das ObjektWilly-Brandt-Straße 20 - 24 in Cottbus ist der Austausch der vorhandenen Trinkwasserverteilungsleitungen im Kellergeschoss bis zu den Strangfußpunkten einschließlich Strangabsperr- und Zirkulationsventilen geplant.
Bei dem Objekt handelt es sich um ein 5 -geschossiges Wohnhaus mit 50 Wohneinheiten. Die Arbeiten erfolgen unter bewohnten Bedingungen.

Als Arbeitsunterlagen dienten:

- Abstimmungen mit dem Bauherrn
- Vorortbegehungen
- Erstellen eigener Grundrisse im Maßstab 1:100
- Brandenburgische Bauordnung
- DIN 4109  Schallschutz im Hochbau
- DIN 4102  Brandverhalten von Baustoffen und Bauteilen
- Musterleitungsanlagenrichtlinie
- EnEV  Energieeinsparverordnung
- DIN 1988  Technische Regeln für Trinkwasserinstallationen

Alle einschlägigen DIN-Vorschriften, alle technischen Richtlinien sowie Arbeitsblätter, Richtlinien und Auflagen des TÜV, VDI- und VDE-Richtlinien und sonstiger Fachverbände sowie Unfallverhütungsvorschriften

2. Trinkwasserinstallation

Die Trinkwassereinspeisung für das gesamte Objekt befindet sich an der Stirnseite des Eingangs Nr. 24.
Die Fernwärmekompaktstation (FwkSt) sowie die dazugehörigen Warmwasserbereitung ist stirnseitig im HA-Raum des Eingangs Nr. 20 untergebracht. Die Warmwasserbereitung erfolgt mittels Speicherladesystem über die FwkSt und den separat angeordneten 500 Ltr- Speicher.

Die vorhandenen Trinkwasserverteilungsleitungen aus Kunststoff im Kellergeschoss sind durch neue Rohrleitungen aus Edelstahl zu ersetzen. Da die Arbeiten unter bewohnten Bedingungen erfolgen, ist der Bauablauf
so zu gestalten, dass die Versorgungsunterbrechungen so gering wie möglich gehalten werden. Hierfür ist ein Parallelaufbau der Verteilungsleitungen und ein strangweiser Umschluss nach Fertigstellung der Verteilungsleitungen vorgesehen.

Bei der Erneuerung werden auch die Strangabsperr- und die Zirkulationsventil ausgetauscht. Die Ventile sind mit Gewindeanschlüsse einzubauen. Entsprechende Übergangsverschraubungen einerseits mit Pressanschluss für Edelstahlrohr sowie anderseits mit Übergang auf das vorhandene Kunststoff-Rohr sind für die Montage und Anschluss der Strangabsperr- und Zirkulationsventile zu verwenden. Die Absperrungen der Stränge (Kaltwasser, Warmwasser) sind mit Entleerung geplant. In den Zirkulationssträngen kommen thermostatische Regulierventile mit Thermometer und Entleerung zum Einsatz. Ausnahme bildet dabei der hydraulisch ungünstigste Strang, diese erhält nur eine Absperrarmatur mit Entleerung.
Sämtliche Absperrarmaturen sind als Schrägsitzventil mit DIN-DVGW-Zulassung aus Rotguss vorgesehen. Die Strangarmaturen sind jeweils im frei zugänglichen Kellerbereich anzuordnen.

Die Bestimmungen über Schallschutz im Hochbau sind zu beachten und einzuhalten. Die Rohrleitungen sind mit Schellen und Befestigungen mit schalldämmender Einlage zu haltern. Die warmgehenden Leitungen sind mit Doppelpendeln bzw. Gleitschellen und die kaltgehenden Rohrleitungen mit Einfachpendeln abzuhängen bzw. zu befestigen. Für die Befestigung sind grundsätzlich Metalldübel zu verwenden.

Vor Übergabe der Anlage werden die Rohrleitungen abgedrückt, gespült und ggf. desinfiziert. Hinsichtlich der TW-Qualität sind Proben zu nehmen und über ein Hygieneprotokoll durch das Gesundheitsamt die Unbedenklichkeit nachzuweisen.

Alle Versorgungsunterbrechungen sind den Mietern rechtzeitig durch Aushang anzukündigen.

3. Dämmung

Kaltwasserrohrleitungen sind gegen Erwärmung und Schwitzwasserbildung gemäß DIN 1988-200 zu dämmen. Warmwasserleitungen erhalten eine Dämmung gemäß EnEV 2014.
Als Material für die Dämmung sind alukaschierte Steinwollerohrschalen zu verwenden. Längs- und Rundstöße sind mit Alu-Klebeband diffusionsdicht zu verschließen. Die Rohrschalen sind zusätzlich mit Alu-Grobkorn-Folie zu ummanteln.

4. Nebenleistungen

Alle vorhandenen bzw. durch Demontage entstehenden funktionslosen Wanddurchbrüche sind mit Beton in voller Wandstärke zu verschließen. Schutzrohre sind vorher zu entfernen.

Alle für die Leitungsverlegung erforderlichen Wanddurchbrüche sind durch den Auftragnehmer selbst herzustellen und nach Leitungsverlegung auch wieder zu verschließen. Durchführungen durch Brandwände (Trennwände zwischen Eingängen, Technikraumwände, Blocktrennwände) sind brandschutzgerecht gemäß Prüfzeugnis und Leitungsanlagenrichtlinie zu verschließen und nachzuweisen.

Bei Vorhandensein von Wandspiegeln und derzeit funktionslosen Kernbohrungen sind diese vorrangig zu nutzen.

Nach Fertigstellung der Installationsarbeiten bzw. nach erfolgter Dämmung der Rohrleitungen werden diese im sichtbaren Bereich nach DIN 2403 farblich gekennzeichnet und mit entsprechenden Bezeichnungsschildern markiert.

Wichtige Hinweise zur Kalkulation und Bausführung !!

Die Mieter sind durch entsprechende Informationen über die Einschränkungen / Nutzungsunterbrechungen sowie notwendigen Baufreiheiten durch den AN schriftlich mittels Aushang oder Mieterinfo in Kenntnis zu setzen.

Provisorien für den jeweiligen Umschluss auf die Bestandsanlage sind mit einzukalkulieren.

Es erfolgt keine VOB Abnahme der Gesamtleistung bevor nicht die Revisionsunterlagen durch die Bauüberwachung und den AG freigegeben sind.

## Trinkwasser-Verteilungsleitungen
Datum: 10.12.2025
EP-Anteile: Material; Lohn

### Abschnitt 1 PWC-, PWW- und PWWC-Kellerverteilungsleitungen

*Hinweis: Hinweistext*
Rohrschellen, Spannverbinder, Passstücke und Verschnitt, sowie Befestigungs- und Kleinmaterial sind soweit diese nicht gesondert im LV aufgeführt sind in die Einheitspreise einzukalkulieren.

#### Titel 1.1 Demontagearbeiten

**1.1.1 Entnahme und Auswertung von Trinkwasserproben vor Beginn der Demontagearbeiten**
Wasseranalyse erstellen, zur Bestimmung der Wasserqualität nach Trinkwasserverordnung, durch akkreditiertes Prüflabor, einschl. Probenahme - und behälter, Untersuchung auf Koloniezahl bei 22°C und 36°C, coliforme Keime, Enterokokken, Escherichia coli
Probeentnahmestellen:
1x am Gebäudeeintritt TWK

Einschl. Kosten für An- und Abfahrt, Auswertung und Bescheide.
Menge: 1,000 St
DIN 276/2008: 419

*Hinweis*
In die nachstehenden Positionen sind folgende Leistungen einzukalkulieren:
- Demontieren
- Trennen und Sortieren
- Transport und Zwischenlagerung auf der Baustelle
- Bereitstellung von Containern zur Abfalllagerung getrennt nach
  Abfallmaterial
- Auf- und Abladen
- Abtransport des Abfalls zur Kippe bzw. zur Verwertung
Der bei den Demontagen anfallende Bauschutt sowie eventuell anfallender Hausmüll sind getrennt zu entsorgen.
Die Demontage aller Anlagenteile versteht sich als Komplettleistung und beinhaltet auch das Entfernen und Entsorgen aller zur Gesamtanlage gehörenden Teile z.B.:
- Rohrhalterungen und Profilstahlkonstruktionen aller Art
- Dübel und sonstige Befestigungsmaterialien

**1.1.2 Entleeren der TW-Anlage, abschnittsweise**
Entleeren der bestehenden TW-Anlage für die Durchführung von Umschlussarbeiten, abschnittsweise

- Strangleitungen-
Menge: 30,000 St
DIN 276/2008: 419

**1.1.3 Entleeren der TW-Anlage,**
Entleeren der bestehenden Anlage für die Durchführung der Demontage

- Verteilungsleitungen ca. 60 m -
Menge: 3,000 St
DIN 276/2008: 419

**1.1.4 Entleeren der Warmwasserspeichers (500l) für die Durchführung der Demontage**
Entleeren der Warmwasserspeichers (500l) für die Durchführung der Demontage
sowie Sichern der Speichertemperaturfühler für Wiedereinbau in Neuanlage
Menge: 2,000 St
DIN 276/2008: 419

**1.1.5 Demontieren von Rohrleitungen, aus Kunststoff, bis DN 65**
Demontieren von Rohrleitungen einschl. Form- und Verbindungsstücke, eingebauter Flansch- und Gewindearmaturen mit Zubehör sowie aller Befestigungen, Abhängungen, Tragkonstruktionen usw., Montagehöhe über Gelände/Fußboden bis 3,50 m,
Rohre aus Kunststoff, gedämmt, Dämmung aus alukaschierter Steinwolle.
mit Ummantelung aus Kunststofffolie

DN 65 - 15

einschl. Transport zum Sammelplatz in der Nähe der Baustelle und Abtransport von der Baustelle
Menge: 290,000 m
DIN 276/2008: 419

**1.1.6 Demontage von Speicherwassererwärmer 500 Liter**
Demontage von Speicherwassererwärmer 500 Liter,
einschl. Wärmedämmung, inklusive spülen und anschließendem
Transport und Einlagerung des Speicherwassererwärmer im
Lager des AG.
Entfernung zwischen Baustelle und Lager des AG ca. 5 km
Menge: 1,000 St
DIN 276/2008: 419

**1.1.7 Demontage von Speicherwassererwärmer 300 Liter**
Demontage von Speicherwassererwärmer 300 Liter,
einschl. Wärmedämmung, inklusive spülen und anschließendem
Transport und Einlagerung des Speicherwassererwärmer im
Lager des AG.
Entfernung zwischen Baustelle und Lager des AG ca. 5 km
Menge: 1,000 St
DIN 276/2008: 419

**1.1.8 Abfallbezeichnung: Kunststoff als PVC-Rohr,**
Entsorgung von nicht gefährlichen Abfällen. Die Leistung beinhaltet die Aufnahme, den Transport und die Ablagerung beim Entsorger sowie Entsorgungsanteil einschließlich aller Nebenleistungen.
Alle Leistungen, welche aus den Annahmebedingungen des Entsorgers resultieren, sind einzukalkulieren.

Name des Entsorgers/Transporteurs
(vom Bieter anzugeben):

___________________________________

Verwertungs- und Beseitigungsanlage
(vom Bieter anzugeben):

____________________________________

Herkunft:  Kunststoffrohre und Ummantelung Rohrdämmung
ASN (AVV)  Bezeichnung
170203  Kunststoff
Menge: 0,600 t
DIN 276/2008: 419

**1.1.9 Abfallbezeichnung: gemischte Metalle,**
Entsorgung von nicht gefährlichen Abfällen. Die Leistung beinhaltet die Aufnahme, den Transport und die Ablagerung beim Entsorger sowie Entsorgungsanteil einschließlich aller Nebenleistungen.
Alle Leistungen, welche aus den Annahmebedingungen des Entsorgers resultieren, sind einzukalkulieren.

Name des Entsorgers/Transporteurs
(vom Bieter anzugeben):

___________________________________

Verwertungs- und Beseitigungsanlage
(vom Bieter anzugeben):

____________________________________

Interne Bezeichnung:  Armaturen
ASN (AVV)  Bezeichnung
170407  Gemischte Metalle
Menge: 0,300 t
DIN 276/2008: 419

**1.1.10 Abfallbezeichnung: Dämmmaterial, dass aus gefährlichen Stoffen**
Entsorgung von gefährlichen Abfällen. Die Leistung beinhaltet die Aufnahme, den Transport und die Ablagerung beim Entsorger sowie Entsorgungsanteil einschließlich aller Nebenleistungen.
Alle Leistungen, welche aus den Annahmebedingungen des Entsorgers resultieren, sind einzukalkulieren.

Name des Entsorgers/Transporteurs
(vom Bieter anzugeben):

___________________________________

Verwertungs- und Beseitigungsanlage
(vom Bieter anzugeben):

____________________________________

Interne Bezeichnung:  KMF-haltiges Dämmmaterial mit lungengängigen
  Fasern, KI < = 30, krebserzeugend Kategorie 1B
  nach CLP-VO

ASN (AVV)  Bezeichnung
170603*  Dämmmaterial, das aus gefährlichen Stoffen besteht
  oder solche enthält
Menge: 0,600 t
DIN 276/2008: 419

**1.1.11 Abfallbezeichnung: Beton**
Entsorgung von nicht gefährlichen Abfällen Die Leistung beinhaltet die Aufnahme, den Transport und die Ablagerung beim Entsorger sowie Entsorgungsanteil einschließlich aller Nebenleistungen.
Alle Leistungen, welche aus den Annahmebedingungen des Entsorgers resultieren, sind einzukalkulieren.

Name des Entsorgers/Transporteurs
(vom Bieter anzugeben):

___________________________________

Verwertungs- und Beseitigungsanlage
(vom Bieter anzugeben):

____________________________________

Interne Bezeichnung:  Betonbohrkerne
ASN (AVV)  Bezeichnung
170101  Beton
Menge: 0,400 t
DIN 276/2008: 419

#### Titel 1.2 HA-Raum mit WWB

*Hinweis: Hinweistext*
Achtung:

Die Form- bzw. Übergangsstücke sind passend zum geplanten Rohrsystem auszuwählen!!

**1.2.1 Verschraubung, Pressverbinder / AG, Rotguss TW AD 54mm / R2"**
*** Bezugsbeschreibung
Übergangsverschraubung, mit Pressverbinder und Außengewinde, aus
Rotguss, für Rohrleitung aus nichtrostendem Stahl, Werkstoff-Nr 1.4521, für Trinkwasser DIN 1988-200, als Pressverbindung mit DVGW-Registrierung, mit Verpresstkennzeichnung und Prüfsicherheit,
Außendurchmesser 54 mm, Gewindeanschluss R 2".

angeboten wird, Hersteller / Typ : '..................................................' vom Bieter einzutragen
Menge: 10,000 St
DIN 276/2008: 412

**1.2.2 Verschraubung, Pressverbinder / AG, Rotguss TW AD 42mm / R 1 1/2"**
*** wie Position 1.2.1
Außendurchmesser 42 mm, Gewindeanschluss R 1 1/2".
Menge: 12,000 St
DIN 276/2008: 412

**1.2.3 Verschraubung, Pressverbinder / AG, Rotguss TW AD 28mm R 1 "**
*** wie Position 1.2.1
Außendurchmesser 28 mm, Gewindeanschluss R 1".
Menge: 32,000 St
DIN 276/2008: 412

**1.2.4 Verschraubung, Pressverbinder / IG, Rotguss TW AD 42mm / R 1 1/2"**
*** wie Position 1.2.1
Außendurchmesser 42 mm, Gewindeanschluss R 1 1/2", IG
Menge: 2,000 St
DIN 276/2008: 412

**1.2.5 Verschraubung, Pressverbinder / IG, Rotguss TW AD 28mm R 1"**
*** wie Position 1.2.1
Außendurchmesser 28 mm, Gewindeanschluss R 1", IG
Menge: 4,000 St
DIN 276/2008: 412

**1.2.6 Verschraubung Einsteckende AG Rotguss TW AD 35mm R1 1/4"**
Übergangsverschraubung, mit Einsteckende und Außengewinde, aus Rotguss, für Rohrleitung aus nichtrostendem Stahl, Werkstoff-Nr 1.4521, für Trinkwasser DIN 1988-200, als Pressverbindung mit DVGW-Registrierung, mit Verpresstkennzeichnung und Prüfsicherheit,
Außendurchmesser 35 mm, Gewindeanschluss R 1 1/4.

angeboten wird, Hersteller / Typ : '..................................................' vom Bieter einzutragen
Menge: 2,000 St
DIN 276/2008: 412

**1.2.7 Schrägsitzventil Nennweite: DN 50**
Schrägsitzventil Nennweite: DN 50
(Freistromventil),
mit Pressanschlüssen,
mit SC-Contur und DVGW zertifizierter
Prüfsicherheit bei unverpresstem Verbinder,
Ventilgehäuse und -oberteil Rotguss
oder Siliziumbronze nach DIN EN 1982
und Metall-Bewertungsgrundlage (UBA),
Ventilsitz und Ventileinheit aus Edelstahl,
mit Spindelübersetzung und
Stellungsanzeige offen/geschlossen,
Handrad mit auswechselbarer
Medienkennzeichnung grün/rot,
mit Entleerungsstopfen G1/4,
Dichtelemente EPDM,
Betriebsdruck: max. 1,6 MPa (PN 16),
Betriebstemperatur: max. 90°C,
mit DVGW-Prüfzeichen,

angeboten wird, Hersteller / Typ : '..................................................' vom Bieter einzutragen
Menge: 3,000 St
DIN 276/2008: 412

**1.2.8 Schrägsitzventil, Nennweite: DN 40**
*** wie Position 1.2.1
Menge: 2,000 St
DIN 276/2008: 412

**1.2.9 Schrägsitzventil, Nennweite: DN 25**
*** wie Position 1.2.1
Menge: 3,000 St
DIN 276/2008: 412

**1.2.10 Schrägsitzventil mit Rückflussverhinderer, Nennweite: DN 50**
*** Bezugsbeschreibung
Schrägsitzventil mit Rückflussverhinderer, Nennweite: DN 50
Gehäuse aus Rotguss mit Innengewinde, mit zwei Prüfstopfen und Entleerungsventil 1/4",
Verwendung: Trinkwasser und Heizungswasser,
Trinkwasserschutz nach DIN EN 1717, Flüssigkeitskategorie 2,
Betriebsdruck max.:  16 bar,
Betriebstemperatur max.:  90 °C,
Zulassungen / Prüfungen nach Baumuster: DIN-DVGW,
Schallschutz: DIN EN ISO 3822 Armaturenklasse I bis DN 32,
Durchfluss: DIN EN 1213 Volumenstrom-Klasse Vb,
medienberührte Materialien gemäß Leitlinie des Umweltbundesamtes, Trinkwasserverordnung, Elastomer-Leitlinie, DVGW Arbeitsblatt W270,
Handrad grün, aus glasfaserverstärktem Kunststoff, mit Kennzeichnung der Bedienungsrichtung, mit verschiedenfarbigen Kennzeichnungsschildern

angeboten wird, Hersteller / Typ : '..................................................' vom Bieter einzutragen
Menge: 1,000 St
DIN 276/2008: 412

**1.2.11 Schrägsitzventil mit Rückflussverhinderer, Nennweite: DN 25**
*** wie Position 1.2.10
Menge: 1,000 St
DIN 276/2008: 412

**1.2.12 Entleerungsventilverlängerung RG1/4"**
Entleerungsventilverlängerung RG1/4"
Entleerungsventil-Verlängerung, mit Dichtung, Rotguss, Anschluss G 1/4'
zur Verlängerung des Entleerungsventils bei der Benutzung von Dämmschalen
Menge: 6,000 St
DIN 276/2008: 412

**1.2.13 Probenahmeventil aus Rotguss,**
Probenahmeventil aus Rotguss, zur Probenahme von Trinkwasser zur Bestimmung mikrobiologischer und chemischer Parameter nach TrinkwVO in Kalt - und Warmwasserinstallationssystemen, bestehend aus Rotguss im mediumberührten Bereich, absperrbar mittels beiliegendem Inbusschlüssel SW 5, Rotguss-Ventilkörper 360° drehbar, mit abflammbarem und drehbarem Edelstahl-Auslaufbogen, DN 8 (G 1/4) für Ventile und Verschraubungen von DN 15 bis DN 50 (bei Flanscharmaturen von DN 15 bis DN 25)
DN 10

angeboten wird, Hersteller / Typ : '..................................................' vom Bieter einzutragen
Menge: 3,000 St
DIN 276/2008: 412

**1.2.14 Dämmschale für Schrägsitzventil DN50**
Dämmschale für Schrägsitzventil DN50
Dämmschale aus expandiertem Polypropylen (EPP),
schadstofffrei und recyclefähig,
Wärmeleitfähigkeit 0,035 W/mk,
Einsatztemperatur bis 110 °C,
Zulassungen/Prüfungen nach:· Baustoffklasse nach DIN 4102 B 2,
Erfüllt die Anforderungen der EnEV 2016
Schalldämmung nach DIN 4109

angeboten wird, Hersteller / Typ : '..................................................' vom Bieter einzutragen
Menge: 4,000 St
DIN 276/2008: 412

**1.2.15 Dämmschale für Schrägsitzventil DN40**
*** wie Position 1.2.10
Menge: 2,000 St
DIN 276/2008: 412

**1.2.16 Dämmschale für Schrägsitzventil DN25**
*** wie Position 1.2.10
Menge: 4,000 St
DIN 276/2008: 412

**1.2.17 Entlleerungsventil DN 15**
Entleerungsventil, Gehäuse Rotguss, Oberteil Messing, mit Eignungsnachweis gem. DIN 1988, Eingang Innengewinde, Ausgang Schlauchverschraubung mit Kappe und Kette, EPDM-Sitzdichtung, totraumfrei, nach DVGW-Bestimmungen, Kunststoffteile mit KTW- und W 270-Zulassung, nach UBA-Bewertungsgrundlage, gem. DIN EN 1213, Druckstufe PN 16, max. Betriebstemperatur 110 °C
Menge: 3,000 St
DIN 276/2008: 412

**1.2.18 Anschluss herstellen von Rohrleitung aus**
Anschluss herstellen von Rohrleitung aus Edelstahl DN 40 an Außengewinde DN 40
 - TW / TWW-Anschluss Speicher -
Menge: 2,000 St
DIN 276/2008: 412

**1.2.19 Anschluss herstellen von Rohrleitung aus**
Anschluss herstellen von Rohrleitung aus Edelstahl DN 25 an Außengewinde DN 25
- TWZ-Anschluss Speicher -
Menge: 1,000 St
DIN 276/2008: 412

**1.2.20 Anschluss herstellen von Rohrleitung aus**
Anschluss herstellen von Rohrleitung aus Edelstahl DN 40 an Außengewinde DN 40
- Speicherladeanschluss -
Menge: 2,000 St
DIN 276/2008: 412

*Hinweis: Hinweistext*
Hinweis:

Der Einbau der nachfolgenden Positionen erfolgen erst nach Freigabe durch den Bauherrn bzw. Bauleitung!

**1.2.21 Trinkwarmwasser-Zirkulationspumpe (Nassläufer-Ausführung)**
Wartungsfreie Trinkwarmwasser-Zirkulationspumpe (Nassläufer-Ausführung) mit Verschraubungsanschluss, blockierstromfester Synchronmotor nach ECMTechnologie und integrierter elektronischer Leistungsregelung zur stufenlosen Differenzdruckregelung. Mit höchsten Wirkungsgraden und hohem Anlaufmoment, einschließlich automatischer Deblockierfunktion. Einsetzbar für alle Trinkwarmwasseranlagen (+2 bis +70 °C).
Serienmäßg mit:
- Vorwählbare Regelungsarten zur optimalen Lastanpassung manueller
  Betriebsmodus Δp-c (Differenzdruck konstant),
- Temperaturgesteuerter Betriebsmodus
- Erkennung der thermischen Desinfektion des Trinkwarmwasserspeichers
- Integrierter Motorschutz
- Betriebs- und Störanzeige (mit Fehlercodes)
- Anzeige des aktuellen Verbrauchs in Watt und der kumulierten
  Kilowattstunden, oder
- Anzeige des aktuellen Durchflusses und der Temperatur
- Reset Funktion zum Rücksetzen des Stromzählers oder der Einstellungen
  auf die Werkseinstellungen
- “Hold” Funktion (Tastensperre) zur Sperrung der Einstellungen
- Minimalverbrauch nur 3 W
- Automatische Deblockierfunktion
- Wärmedämmschale serienmäßg
Betriebsdaten
Fördermedium:  Wasser
Förderstrom :  641 l/h
Förderhöhe :  2,02 m
Maximaler Betriebsdruck PN:  10 bar
Max. zul. Wassergesamthärte:  3,57 mmol/l (20 °dH)
Motordaten
Störaussendung:  EN 61000-6-3
Störfestigkeit:  EN 61000-6-2
Netzanschluss:  1~230 V, 50/60 Hz
Leistungsaufnahme P1 max:  25.0 W
Drehzahl max. nmax:  3500 rpm
Nennstrom IN:  0.26 A
Schutzart Motor:  IPX4D
Kabelverschraubung:  1 x PG11
Werkstoffe
Pumpengehäuse:  1.4409
Laufrad:  PPE-GF30
Welle:  1.4122
Lager:  Kohle, kunstharzimpräniert
Einbaumaß
Saugseitiger RohranschlußDNs:  G 1¼
Druckseitiger RohranschlußDNd: G 1¼
Bauläge l0:  150 mm
Fabrikat:  Wilo
Produktbezeichnung:  Stratos PICO-Z 20/1-4

oder gleichtwertig, Hersteller / Typ : '..................................................' vom Bieter einzutragen
Menge: 1,000 St
DIN 276/2008: 412

**1.2.22 Reflex Refix DT 60, Membran-Druckausdehnungsgefäß, grün, 10/4 bar**
Reflex Refix DT 60, Membran-Druckausdehnungsgefäß, grün, 10/4 bar
Refix DTDurchströmtes Membran-Druckausdehnungsgefäß für Trinkwassererwärmungs-, Wasserversorgungs- und Druckerhöhungsanlagen. Mit Membran nach Elastomerleitlinie und W 270. Außen- und Innenbeschichtung nach KTW-A. Geeignet ausschließlich für Kaltwasseranlagen. Bis Rp 1 1/4" inkl. Flowjet Durchströmungsarmatur, ab DN50 inkl. Duo-Flanschanschlussstück mit Durchströmungseinrichtung. Gefässe sind gebaut nach DIN EN 13831 und VDI 4708 bzw. AD 2000. Zulassung gemäß Richtlinie für Druckgeräte 2014/68/EU.Flowjet inkl. Absperrung und Entleerung oder Duo-Anschlussaustauschbare Vollmembran nach DIN EN 13831, DIN 4807 T5, KTW-C und W270, gebaut und geprüft nach DIN 4807 T5, DIN DVGW Reg.-Nr. NW-0411AT2534außen und innen nach KTW-A beschichtet, langlebige Epoxidharzbeschichtungab PN10 und 600 Liter mit Membranbruchmelder-Muffeab PN16 mit Membranbruchmelder-MuffeManometer und Vordruckventil durch Metallbügel geschütztausschließlich für den Einsatz in Kaltwasserleitungen (bitte die Montage- und Bedienungsanleitung berücksichtigen)
Typ: DT 60
Farbe: grün
Nennvolumen: 60 l
Max. Nutzvolumen: 45 l
Max. zul. Systemtemperatur: 70 °C
Max. zul. Betriebstemperatur: 70 °C
Max. zul. Betriebsüberdruck: 10 bar
Gasvordruck werksseitig: 4 bar
Anzahl Anschlüsse: 2 St.
Anschluss : Rp 1 1/4"
Durchmesser: 409 mm
Höhe: 766 mm
Höhe Wasseranschluss: 80 mm
Kippmaß ca.: 1576 mm
Gewicht: 15 kg

oder gleichtwertig, Hersteller / Typ : '..................................................' vom Bieter einzutragen
Menge: 1,000 St
DIN 276/2008: 412

**1.2.23 SYR Membran-Sicherheitsventil 2115**
SYR Membran-Sicherheitsventil DN 25, 10bar
Membran-Sicherheitsventil 2115, für den Anschluß von geschlossenen Trinkwassererwärmern nach DIN 1988 und für Anlagen nach AD-Merkblatt A2. Gehäuse aus Preßmessing, Kappe aus glasfaserverstärktem Kunststoff (DN15-DN32) bzw. Gehäuse aus Rotguß, Kappe aus Gußmessing (DN40 und DN50). Bauteilprüfung: TÜV-SV-10-545.
Standardeinstellungen 6, 8 und 10 bar, DN 25, 10 bar
Max. Betriebstemp.: 110 C

oder gleichtwertig, Hersteller / Typ : '..................................................' vom Bieter einzutragen
Menge: 1,000 St
DIN 276/2008: 412

**1.2.24 COSMO Puffer-/Ladespeicher CPL 500**
COSMO Puffer-/Ladespeicher CPL 500
Edelstahl-Puffer-/Ladespeicher stehend, zylindrisch,
Anschlüsse 180 Grad zum Flansch, aus rostfreiem Chrom-
Nickel-Molybdän-Edelstahl 1.4571 nach DIN 4753 Teil 8,
Pufferladespeicher (Warmwasser)werkseitig aufgeschäumt,
100-prozentige FPU-Hartschaumwärmedämmung, Kunststoff-
Isoliermantel mit Reißverschluss, Anschlussflansch mit
EPDM-Dichtung, mit zwei eingedichteten Tauchhülsen für
Brauchwassertemperaturfühler ohne
Brauchwasserthermostat,
mit Thermometer, verstellbare Füße,
kombinierbar mit CPL-Modulen
Nenninhalt: 480 l
Betriebsüberdruck Brauchwasser: max. 10 bar
Betriebstemperatur: max. 90 Grad
Speicherdurchmesser mit Isolierung: 770 mm
Speicherhöhe mit Isolierung/Füßen/Rohrstutzen: 1750 mm
Kippmaß des Speichers: 1912 mm
Kaltwasser: DN 32 Außengewinde
Warmwasserladung: DN 32 Außengewinde
Warmwasserentnahme: DN 32 Außengewinde
Zirkulation: DN 32 Außengewinde
Entleerung: DN 25
Reinigungsflanschdurchmesser: 91 mm innen/ 146 mm außen
Farbe: weiss
Fabrikat: COSMO
Modell: CPL
Artikel-Nr.: CCCPL500

oder gleichtwertig, Hersteller / Typ : '..................................................' vom Bieter einzutragen
Menge: 1,000 St
DIN 276/2008: 421

*Hinweis: Hinweistext*
Hinweis:

Die Ausführung der nachfolgenden Position (Einbau sichergestellter Speichertemperaturfühler) darf erst nach Freigabe durch den Bauherren bzw. die Bauleitung ausgeführt werden.

**1.2.25 Einbau sichergestellter Speichertemperaturfühler in neuen Speicher**
Einbau sichergestellter Speichertemperaturfühler in neuen Speicher

Bei der Verpreisung dieser Position ist mit erhöhtem
reglungstechnischen Aufwand zu kalkulieren.
Bei dieser Position sind alle Bauteile und
Arbeitsleistungen zu berücksichtigen die notwendig sind um
die Regelung der Anlage in eine betriebsfertigen zustand zu versetzten.

Sollte der AN selber nicht in der Lage sein diese Position so zu leisten das
eine Betriebsfertige Regelung entsteht ist an dieser Position die Leistung
eines Subunternehmers mit einzukalkulieren.
Menge: 1,000 St
DIN 276/2008: 421

#### Titel 1.3 PWC-Hausanschluss (kalt)

**Ausführungsbeschreibung 1 Ausführungsbeschreibung**
Klemmfittings für Rohre aus PE-hart und -weich und PP,
Körper aus schwarzem Polypropylen, Überwurfmuttern aus
grauem Polypropylen (aus schwarzem PP bei Maß 16 mm).
Dichtungen aus NBR (Nitril-Kauschuk), Klemmringe aus
weißem Polyacetal, Betriebsdruck: PN 16 bei 20°C
(Wasser), DVGW-geprüft.

**1.3.1 Bogen aller Winkelgrade, 63 mm**
*** gemäß Ausführungsbeschreibung 1
Form- und Verbindungsstück zu PE-Druckrohrleitungen
als Klemmfitting mit DIN/DVGW-Zulassung,
als Bogen aller Winkelgrade
Dimension: 63 x 63 mm
Menge: 4,000 St
DIN 276/2008: 412

**1.3.2 Klemmfittings für PE-Rohre als Anschlussverschraubung, d63 x 2 1/2"**
*** gemäß Ausführungsbeschreibung 1
Klemmfittings für PE-Rohre als Anschlussverschraubung, d63 x 2 1/2"
mit Außengewinde
Menge: 1,000 St
DIN 276/2008: 412

**1.3.3 Übergangsverschraubung, Außendurchmesser 76 mm, Gewindeanschluss R 2 1/2".**
Übergangsverschraubung, mit Pressverbinder und Außengewinde, aus
Rotguss, für Rohrleitung aus nichtrostendem Stahl, Werkstoff-Nr 1.4521, für Trinkwasser DIN 1988-200, als Pressverbindung mit DVGW-Registrierung, mit Verpresstkennzeichnung und Prüfsicherheit,
Außendurchmesser 76 mm, Gewindeanschluss R 2 1/2".

angeboten wird, Hersteller / Typ : '..................................................' vom Bieter einzutragen
Menge: 1,000 St
DIN 276/2008: 412

**1.3.4 Reduzierstück Rotguss TW AD 76,1mm x 54mm**
Reduzierstück, aus Rotguss, für Rohrleitung aus nichtrostendem Stahl, Werkstoff-Nr 1.4521, für Trinkwasser DIN 1988-200, als Pressverbindung mit DVGW-Registrierung, mit Verpresstkennzeichnung und Prüfsicherheit, Außendurchmesser 76,1 mm, 2. Durchmesser 54 mm.

angeboten wird, Hersteller / Typ : '..................................................' vom Bieter einzutragen
Menge: 2,000 St
DIN 276/2008: 412

**1.3.5 JUDO Rückspül-Schutzfilter JRSF**
*** Grundposition ZZ 1.0
JUDO Rückspül-Schutzfilter JRSF 2"
nach DIN EN 13443-1 und DIN 19628; mit DIN-DVGW-Prüfzeichen;
für Wasser bis 30 °C.
Zur Filtration von feinkörnigen und festen Verunreinigungen im Wasser, die als Belüftungselemente
Korrosionen in wasserführenden Rohrleitungen auslösen und zu Funktionsstörungen an Kontroll- und Regelorganen führen können.

Ausführung: Gehäuse aus hochwertigem Grauguss PN 10, Gewindeanschluss nach DIN EN 10226-1, innen und außen sandgestrahlt und korrosionsbeständig mit Kunststoff beschichtet, Schaugläser beiderseits, zwei Filterkammern mit je einem Dauerfiltereinsatz, Filter- und Stützgewebe aus Edelstahl, Mehrwegeventil mit Handrad zum Einstellen der Betriebs- und Rückspülstellungen, Rückspülen mit filtriertem Wasser ohne Unterbrechung der Wasserversorgung, Spülventil.

Technische Daten:
Rohranschluss  2  Zoll
Nenndurchfluss* bei  p 0,2 (0,5) bar  15 (22)  m³/h
Betriebsdruck max.  10  bar
Betriebstemperatur max.  30  °C
Spülventil  1  Zoll
Einbaulänge  233  mm
Maschenweite  0,1  mm
Modell  JRSF 2"
Bestellnummer  8101013
* für Trinkwasser bei sauberem Filter

oder gleichtwertig, Hersteller / Typ : '..................................................' vom Bieter einzutragen

einschl. Pressverschraubungen für Edelstahlrohr
Menge: 1,000 St
DIN 276/2008: 412

**1.3.6 Umsetzen des vorhandenen Wasserfillter (Hersteller/Typ: JUDO)**
*** Wahlposition ZZ 1.1
Umsetzen des vorhandenen Wasserfillter (Hersteller/Typ: JUDO)
einschl. aller erforderlichen Arbeiten
Menge: 1,000 St
DIN 276/2008: 412

**1.3.7 Edelstahlrohr DN 65**
Rohrleitungen für Kalt- und Warmwasser in Trinkwasserinstallationen
vorrangig nach DIN 1988,
aus hochlegiertem austenitischem nichtrostendem Cr-Ni-Mo Stahl gemäß
DVGW AB GW541, mit handelsüblichen Biegegeräten bis 28 mm biegbar,
Werkstoff-Nr. 1.4521, nach DIN EN 10088,
PRE-Wert: 24 (Molybdänanteil min.2,2%),
Verbindung mit Press-Verbinder aus Rotguss,
mit SC-Contur und DVGW zertifizierter Prüfsicherheit bei unverpresstem
Verbinder über den gesamten Prüfbereich
von 22 mbar bis 3 bar trocken
sowie von 1 bis 6,5 bar nass,
EPDM-Dichtelement,
unlösbar,
Rohr und Verbinder im Systemverbund inklusive Systemzulassung,
DVGW-Reg.-Nr DW-8501AP3032
einschl. Rohrbefestigungen körper- bzw. luftschallgedämpft

Edelstahlrohr DN 65
Außendurchmesser 76,1 mm, Wanddicke 2,0 mm

angeboten wird, Hersteller / Typ : '..................................................' vom Bieter einzutragen
Menge: 5,000 m
DIN 276/2008: 412

**1.3.8 Bogen DN 65**
nichtrostendem Stahl, Werkstoff-Nr 1.4521 aller Winkelgrade, für Rohrleitung aus
Werkstoff-Nr 1.4521, für Trinkwasser kalt DIN 1988-200, als Pressverbindung mit DVGW-Registrierung, mit Verpresstkennzeichnung und Prüfsicherheit, Außendurchmesser 76,1 mm

angeboten wird, Hersteller / Typ : '..................................................' vom Bieter einzutragen
Menge: 4,000 St
DIN 276/2008: 412

**1.3.9 Schrägsitzventil Nennweite: DN 65**
Schrägsitzventil Nennweite: DN 65
(Freistromventil),
mit Pressanschlüssen,
mit SC-Contur und DVGW zertifizierter
Prüfsicherheit bei unverpresstem Verbinder,
Ventilgehäuse und -oberteil Rotguss
oder Siliziumbronze nach DIN EN 1982
und Metall-Bewertungsgrundlage (UBA),
Ventilsitz und Ventileinheit aus Edelstahl,
mit Spindelübersetzung und
Stellungsanzeige offen/geschlossen,
Handrad mit auswechselbarer
Medienkennzeichnung grün/rot,
mit Entleerungsstopfen G1/4,
Dichtelemente EPDM,
Betriebsdruck: max. 1,6 MPa (PN 16),
Betriebstemperatur: max. 90°C,
mit DVGW-Prüfzeichen,

angeboten wird, Hersteller / Typ : '..................................................' vom Bieter einzutragen
Menge: 1,000 St
DIN 276/2008: 412

**1.3.10 Schrägsitzventil Nennweite: DN 50**
Schrägsitzventil Nennweite: DN 50
(Freistromventil),
mit Pressanschlüssen,
mit SC-Contur und DVGW zertifizierter
Prüfsicherheit bei unverpresstem Verbinder,
Ventilgehäuse und -oberteil Rotguss
oder Siliziumbronze nach DIN EN 1982
und Metall-Bewertungsgrundlage (UBA),
Ventilsitz und Ventileinheit aus Edelstahl,
mit Spindelübersetzung und
Stellungsanzeige offen/geschlossen,
Handrad mit auswechselbarer
Medienkennzeichnung grün/rot,
mit Entleerungsstopfen G1/4,
Dichtelemente EPDM,
Betriebsdruck: max. 1,6 MPa (PN 16),
Betriebstemperatur: max. 90°C,
mit DVGW-Prüfzeichen,

angeboten wird, Hersteller / Typ : '..................................................' vom Bieter einzutragen
Menge: 1,000 St
DIN 276/2008: 412

**1.3.11 Schrägsitzventil mit Rückflussverhinderer, Nennweite: DN 50**
Schrägsitzventil mit Rückflussverhinderer, Nennweite: DN 50
Gehäuse aus Rotguss mit Innengewinde, mit zwei Prüfstopfen und Entleerungsventil 1/4",
Verwendung: Trinkwasser und Heizungswasser,
Trinkwasserschutz nach DIN EN 1717, Flüssigkeitskategorie 2,
Betriebsdruck max.:  16 bar,
Betriebstemperatur max.:  90 °C,
Zulassungen / Prüfungen nach Baumuster: DIN-DVGW,
Schallschutz: DIN EN ISO 3822 Armaturenklasse I bis DN 32,
Durchfluss: DIN EN 1213 Volumenstrom-Klasse Vb,
medienberührte Materialien gemäß Leitlinie des Umweltbundesamtes, Trinkwasserverordnung, Elastomer-Leitlinie, DVGW Arbeitsblatt W270,
Handrad grün, aus glasfaserverstärktem Kunststoff, mit Kennzeichnung der Bedienungsrichtung, mit verschiedenfarbigen Kennzeichnungsschildern

angeboten wird, Hersteller / Typ : '..................................................' vom Bieter einzutragen
Menge: 1,000 St
DIN 276/2008: 412

**1.3.12 Dämmschale für Schrägsitzventil DN65**
Dämmschale für Schrägsitzventil DN65
Dämmschale aus expandiertem Polypropylen (EPP),
schadstofffrei und recyclefähig,
Wärmeleitfähigkeit 0,035 W/mk,
Einsatztemperatur bis 110 °C,
Zulassungen/Prüfungen nach:· Baustoffklasse nach DIN 4102 B 2,
Erfüllt die Anforderungen der EnEV 2016
Schalldämmung nach DIN 4109

angeboten wird, Hersteller / Typ : '..................................................' vom Bieter einzutragen
Menge: 2,000 St
DIN 276/2008: 412

#### Titel 1.4 Rohrleitungen und Zubehör - Trinkwasser (kalt)

*Hinweis*
Sofern nicht im LV gesondert enthalten sind für sämtliche Rohrleitungen die erforderlichen Schweiß-, Löt- und Verbindungsmaterialien in die Einheitspreise aufzunehmen.
Es sind ausschließlich hochwertige Befestigungsmittel (Rohrschellen mit innenliegender Gummieinlage) einzusetzen. Kaltwasserleitungen sind mit Einfachpendeln abzuhängen

Die Form- bzw. Übergangsstücke sind passend zum geplanten Rohrsystem auszuwählen!!

**1.4.1 Edelstahlrohr DN 65**
*** Bezugsbeschreibung
Rohrleitungen für Kalt- und Warmwasser in Trinkwasserinstallationen
vorrangig nach DIN 1988,
aus hochlegiertem austenitischem nichtrostendem Cr-Ni-Mo Stahl gemäß
DVGW AB GW541, mit handelsüblichen Biegegeräten bis 28 mm biegbar,
Werkstoff-Nr. 1.4521, nach DIN EN 10088,
PRE-Wert: 24 (Molybdänanteil min.2,2%),
Verbindung mit Press-Verbinder aus Rotguss,
mit SC-Contur und DVGW zertifizierter Prüfsicherheit bei unverpresstem
Verbinder über den gesamten Prüfbereich
von 22 mbar bis 3 bar trocken
sowie von 1 bis 6,5 bar nass,
EPDM-Dichtelement,
unlösbar,
Rohr und Verbinder im Systemverbund inklusive Systemzulassung,
DVGW-Reg.-Nr DW-8501AP3032
einschl. Rohrbefestigungen körper- bzw. luftschallgedämpft

Edelstahlrohr DN 65
Außendurchmesser 76,1 mm, Wanddicke 2,0 mm

angeboten wird, Hersteller / Typ : '..................................................' vom Bieter einzutragen
Menge: 50,000 m
DIN 276/2008: 412

**1.4.2 Edelstahlrohr DN 50**
*** wie Position 1.4.1
Edelstahlrohr DN 50,
Außendurchmesser 54 mm, Wanddicke 1,5 mm
Menge: 10,000 m
DIN 276/2008: 412

**1.4.3 Edelstahlrohr DN 40**
*** wie Position 1.4.1
Edelstahlrohr DN 40,
Außendurchmesser 42 mm, Wanddicke 1,5 mm
Menge: 30,000 m
DIN 276/2008: 412

**1.4.4 Bogen DN 65**
*** Bezugsbeschreibung
nichtrostendem Stahl, Werkstoff-Nr 1.4521 aller Winkelgrade, für Rohrleitung aus
Werkstoff-Nr 1.4521, für Trinkwasser kalt DIN 1988-200, als Pressverbindung mit DVGW-Registrierung, mit Verpresstkennzeichnung und Prüfsicherheit, Außendurchmesser 76,1 mm

angeboten wird, Hersteller / Typ : '..................................................' vom Bieter einzutragen
Menge: 14,000 St
DIN 276/2008: 412

**1.4.5 Bogen DN 50**
*** wie Position 1.4.4
Bogen aller Winkelgrade, DN 50
Formstück zu Edelstahlrohr mit DIN-DVGW Zulassung
als Pressverbindung
Menge: 8,000 St
DIN 276/2008: 412

**1.4.6 Bogen DN 40**
*** wie Position 1.4.4
Bogen aller Winkelgrade, DN 40
Formstück zu Edelstahlrohr mit DIN-DVGW Zulassung
als Pressverbindung
Menge: 15,000 St
DIN 276/2008: 412

**1.4.7 T-Stück TW DN 65**
*** Bezugsbeschreibung
T-Stück, aus nichtrostendem Stahl, Werkstoff-Nr 1.4521, für Trinkwasser DIN 1988-200, als Pressverbindung mit DVGW-Registrierung, mit Verpresstkennzeichnung und Prüfsicherheit,
Außendurchmesser 76,1 mm.

angeboten wird, Hersteller / Typ : '..................................................' vom Bieter einzutragen
Menge: 2,000 St
DIN 276/2008: 412

**1.4.8 T-Stück TW DN 50**
*** wie Position 1.4.7
Außendurchmesser 54 mm.
Menge: 2,000 St
DIN 276/2008: 412

**1.4.9 T-Stück reduziert TW DN 65 x DN 40**
T-Stück, reduziert, DN 65 x DN 40, aus nichtrostendem Stahl, Werkstoff-Nr 1.4521, für Trinkwasser DIN 1988-200, als Pressverbindung
mit DVGW-Registrierung, mit Verpresstkennzeichnung und Prüfsicherheit,

angeboten wird, Hersteller / Typ : '..................................................' vom Bieter einzutragen
Menge: 8,000 St
DIN 276/2008: 412

**1.4.10 Reduzierstück DN 65 auf DN 50**
*** Bezugsbeschreibung
Reduzierstück aus nichtrostendem Stahl, Werkstoff-Nr 1.4521, für Trinkwasser DIN 1988-200, als Pressverbindung mit DVGW-Registrierung, mit Verpresstkennzeichnung und Prüfsicherheit, Reduzierstück DN 65 auf DN 50
angeboten wird, Hersteller / Typ : '..................................................' vom Bieter einzutragen
Menge: 2,000 St
DIN 276/2008: 412

**1.4.11 Reduzierstück DN 50 auf DN 40**
*** wie Position 1.4.10
Menge: 3,000 St
DIN 276/2008: 412

**1.4.12 Reduzierstück DN 40 auf DN 15**
*** wie Position 1.4.10
Menge: 1,000 St
DIN 276/2008: 412

**1.4.13 Kappe mit IG 1 1/4**
*** wie Position 1.4.10
Menge: 2,000 St
DIN 276/2008: 412

**1.4.14 Muffe DN 65**
*** Bezugsbeschreibung
Muffe, aus nichtrostendem Stahl, Werkstoff-Nr 1.4521, für Trinkwasser DIN 1988-200, als Pressverbindung mit DVGW-Registrierung, mit Verpresstkennzeichnung und Prüfsicherheit, Außendurchmesser 76,1 mm.

angeboten wird, Hersteller / Typ : '..................................................' vom Bieter einzutragen
Menge: 20,000 St
DIN 276/2008: 412

**1.4.15 Muffe DN 50**
*** wie Position 1.4.14
Muffe DN 50 aus nichtrostendem Stahl
Außendurchmesser 54 mm.
Menge: 5,000 St
DIN 276/2008: 412

**1.4.16 Muffe DN 40**
*** wie Position 1.4.14
Muffe DN 40 aus nichtrostendem Stahl
Außendurchmesser 42 mm.
Menge: 10,000 St
DIN 276/2008: 412

**1.4.17 Verschraubung Einsteckende AG Rotguss TW AD 42mm R1 1/2"**
Übergangsverschraubung, mit Einsteckende und Außengewinde, aus
Rotguss, für Rohrleitung aus nichtrostendem Stahl, Werkstoff-Nr 1.4521, für Trinkwasser DIN 1988-200, als Pressverbindung mit DVGW-Registrierung, mit Verpresstkennzeichnung und Prüfsicherheit, Außendurchmesser 42 mm, Gewindeanschluss R 1 1/2.

angeboten wird, Hersteller / Typ : '..................................................' vom Bieter einzutragen
Menge: 20,000 St
DIN 276/2008: 412

**1.4.18 Schrägsitzventil Nennweite: DN 40**
Schrägsitzventil Nennweite: DN 40
(Freistromventil),
mit Pressanschlüssen,
mit SC-Contur und DVGW zertifizierter
Prüfsicherheit bei unverpresstem Verbinder,
Ventilgehäuse und -oberteil Rotguss
oder Siliziumbronze nach DIN EN 1982
und Metall-Bewertungsgrundlage (UBA),
Ventilsitz und Ventileinheit aus Edelstahl,
mit Spindelübersetzung und
Stellungsanzeige offen/geschlossen,
Handrad mit auswechselbarer
Medienkennzeichnung grün/rot,
mit Entleerungsstopfen G1/4,
Dichtelemente EPDM,
Betriebsdruck: max. 1,6 MPa (PN 16),
Betriebstemperatur: max. 90°C,
mit DVGW-Prüfzeichen,

angeboten wird, Hersteller / Typ : '..................................................' vom Bieter einzutragen
Menge: 10,000 St
DIN 276/2008: 412

**1.4.19 Entleerungsventilverlängerung RG1/4"**
Entleerungsventilverlängerung RG1/4"
Entleerungsventil-Verlängerung, mit Dichtung, Rotguss, Anschluss G 1/4'
zur Verlängerung des Entleerungsventils bei der Benutzung von Dämmschalen
Menge: 10,000 St
DIN 276/2008: 412

**1.4.20 PVC- Fittings als Übergangsverschraubung mit AG, d 50 x AG 1 1/2"**
PVC- Fittings als Übergangsverschraubung mit AG, d 50 x AG 1 1/2"
für Trinkwasserleitungen, mit Klebanschluss
zum Übergang auf Gewindeanschlüsse an Armaturen, Geräten und Leitungen in Trinkwasserleitungen. Gefertigt nach DIN 8080 und 8079
Bestehend aus: Einklebmuffe, Überwurfmuffe (MS-Sn), Flachdichtung (EPDM), Gewindenippel (MS-Sn)
Menge: 10,000 St
DIN 276/2008: 412

**1.4.21 Anschluss herstellen an Bestandsleitung aus PVC-Rohr DN 40**
Anschluss herstellen an Bestandsleitung aus PVC-Rohr DN 40 (da=50 mm)
einschl. erforderlichem Material
Menge: 10,000 St
DIN 276/2008: 412

**1.4.22 Dämmschale für Schrägsitzventil DN40**
Dämmschale für Schrägsitzventil DN40
Dämmschale aus expandiertem Polypropylen (EPP),
schadstofffrei und recyclefähig,
Wärmeleitfähigkeit 0,035 W/mk,
Einsatztemperatur bis 110 °C,
Zulassungen/Prüfungen nach:· Baustoffklasse nach DIN 4102 B 2,
Erfüllt die Anforderungen der EnEV 2016
Schalldämmung nach DIN 4109

angeboten wird, Hersteller / Typ : '..................................................' vom Bieter einzutragen
Menge: 10,000 St
DIN 276/2008: 412

#### Titel 1.5 Rohrleitungen und Zubehör - Trinkwasser (warm)

*Hinweis*
Sofern nicht im LV gesondert enthalten sind für sämtliche Rohrleitungen die erforderlichen Schweiß-, Löt- und Verbindungsmaterialien in die Einheitspreise aufzunehmen.
Es sind ausschließlich hochwertige Befestigungsmittel (Rohrschellen mit innenliegender Gummieinlage) einzusetzen. Warmwasser- und Zirkulationsleitungen sind mit Doppelpendeln bzw. mit Gleitschellen abzuhängen.

Die Form- bzw. Übergangsstücke sind passend zum geplanten Rohrsystem auszuwählen!!

**1.5.1 Edelstahlrohr DN 50**
*** Bezugsbeschreibung
Rohrleitung aus nichtrostenden Stahlrohren DVGW GW 541, geschweißt, Werkstoff-Nr 1.4521,  für Trinkwasser DIN 1988-200, Außendurchmesser 54,0 mm, Wanddicke 1,5 mm, Verbindung durch Pressen, mit Verpresstkennzeichnung und Prüfsicherheit, einschl. Dichtungsmittel und Herstellen der Verbindungen, Form- und Verbindungsstücke werden gesondert vergütet, Rohrbefestigungen werden gesondert vergütet, Verlegung in Gebäuden, Arbeitshöhe des Montageortes bis 3,5 m über der Standfläche des hierfür erforderlichen
angeboten wird, Hersteller / Typ : '..................................................' vom Bieter einzutragen
Menge: 50,000 m
DIN 276/2008: 412

**1.5.2 Edelstahlrohr DN 40**
*** wie Position 1.5.1
Edelstahlrohr DN 40,
Außendurchmesser 42 mm, Wanddicke 1,5 mm
Menge: 10,000 m
DIN 276/2008: 412

**1.5.3 Edelstahlrohr DN 32**
*** wie Position 1.5.1
Edelstahlrohr DN 32,
Außendurchmesser 35 mm, Wanddicke 1,5 mm
Menge: 35,000 m
DIN 276/2008: 412

**1.5.4 Edelstahlrohr DN 25**
*** wie Position 1.5.1
Edelstahlrohr DN 25,
Außendurchmesser 28 mm, Wanddicke 1,2 mm
Menge: 20,000 m
DIN 276/2008: 412

**1.5.5 Edelstahlrohr DN 20**
*** wie Position 1.5.1
Edelstahlrohr DN 20,
Außendurchmesser 22 mm, Wanddicke 1,2 mm
Menge: 50,000 m
DIN 276/2008: 412

**1.5.6 Edelstahlrohr DN 15**
*** wie Position 1.5.1
Edelstahlrohr DN 15,
Außendurchmesser 18 mm, Wanddicke 1 mm
Menge: 35,000 m
DIN 276/2008: 412

**1.5.7 Bogen DN 50**
*** Bezugsbeschreibung
nichtrostendem Stahl, Werkstoff-Nr 1.4521 aller Winkelgrade, für Rohrleitung aus
Werkstoff-Nr 1.4521, für Trinkwasser kalt DIN 1988-200, als Pressverbindung mit DVGW-Registrierung, mit Verpresstkennzeichnung und Prüfsicherheit, Außendurchmesser 54,0 mm

angeboten wird, Hersteller / Typ : '..................................................' vom Bieter einzutragen
Menge: 30,000 St
DIN 276/2008: 412

**1.5.8 Bogen DN 40**
*** wie Position 1.5.7
Bogen aller Winkelgrade, DN 40
Formstück zu Edelstahlrohr mit DIN-DVGW Zulassung
als Pressverbindung
Menge: 10,000 St
DIN 276/2008: 412

**1.5.9 Bogen DN 32**
*** wie Position 1.5.7
Bogen aller Winkelgrade, DN 32
Formstück zu Edelstahlrohr mit DIN-DVGW Zulassung
als Pressverbindung
Menge: 20,000 St
DIN 276/2008: 412

**1.5.10 Bogen DN 25**
*** wie Position 1.5.7
Bogen aller Winkelgrade, DN 25
Formstück zu Edelstahlrohr mit DIN-DVGW Zulassung
als Pressverbindung
Menge: 10,000 St
DIN 276/2008: 412

**1.5.11 Bogen DN 20**
*** wie Position 1.5.7
Bogen aller Winkelgrade, DN 20
Formstück zu Edelstahlrohr mit DIN-DVGW Zulassung
als Pressverbindung
Menge: 30,000 St
DIN 276/2008: 412

**1.5.12 Bogen DN 15**
*** wie Position 1.5.7
Bogen aller Winkelgrade, DN 15
Formstück zu Edelstahlrohr mit DIN-DVGW Zulassung
als Pressverbindung
Menge: 20,000 St
DIN 276/2008: 412

**1.5.13 T-Stück TW DN 50**
*** Bezugsbeschreibung
T-Stück, aus nichtrostendem Stahl, Werkstoff-Nr 1.4521, für Trinkwasser DIN 1988-200, als Pressverbindung mit DVGW-Registrierung, mit Verpresstkennzeichnung und Prüfsicherheit,
Außendurchmesser 54 mm.

angeboten wird, Hersteller / Typ : '..................................................' vom Bieter einzutragen
Menge: 1,000 St
DIN 276/2008: 412

**1.5.14 T-Stück TW DN 25**
*** wie Position 1.5.13
Menge: 1,000 St
DIN 276/2008: 412

**1.5.15 T-Stück reduziert TW DN 50 x DN 32**
*** Bezugsbeschreibung
T-Stück, reduziert, DN 50 x DN 32, aus nichtrostendem Stahl, Werkstoff-Nr 1.4521, für Trinkwasser DIN 1988-200, als Pressverbindung
mit DVGW-Registrierung, mit Verpresstkennzeichnung und Prüfsicherheit,

angeboten wird, Hersteller / Typ : '..................................................' vom Bieter einzutragen
Menge: 7,000 St
DIN 276/2008: 412

**1.5.16 T-Stück reduziert TW DN 40 x DN 32**
*** wie Position 1.5.15
Menge: 1,000 St
DIN 276/2008: 412

**1.5.17 T-Stück reduziert TW DN 20 x DN 15**
*** wie Position 1.5.15
Menge: 8,000 St
DIN 276/2008: 412

**1.5.18 Reduzierstück DN 50 auf DN 40**
*** Bezugsbeschreibung
Reduzierstück, aus Rotguss, für Rohrleitung aus nichtrostendem Stahl, Werkstoff-Nr 1.4521, für Trinkwasser DIN 1988-200, als Pressverbindung mit DVGW-Registrierung, mit Verpresstkennzeichnung und Prüfsicherheit, Außendurchmesser 54 mm, 2. Durchmesser 42 mm.

angeboten wird, Hersteller / Typ : '..................................................' vom Bieter einzutragen
Menge: 1,000 St
DIN 276/2008: 412

**1.5.19 Reduzierstück DN 50 auf DN 32**
*** wie Position 1.5.18
Menge: 1,000 St
DIN 276/2008: 412

**1.5.20 Reduzierstück DN 40 auf DN 32**
*** wie Position 1.5.18
Menge: 1,000 St
DIN 276/2008: 412

**1.5.21 Reduzierstück DN 25 auf DN 20**
*** wie Position 1.5.18
Menge: 1,000 St
DIN 276/2008: 412

**1.5.22 Reduzierstück DN 25 auf DN 15**
*** wie Position 1.5.18
Menge: 1,000 St
DIN 276/2008: 412

**1.5.23 Reduzierstück DN 20 auf DN 15**
*** wie Position 1.5.18
Menge: 1,000 St
DIN 276/2008: 412

**1.5.24 Muffe DN 50**
*** Bezugsbeschreibung
Muffe, aus nichtrostendem Stahl, Werkstoff-Nr 1.4521, für Trinkwasser DIN 1988-200, als Pressverbindung mit DVGW-Registrierung, mit Verpresstkennzeichnung und Prüfsicherheit, Außendurchmesser 54,0 mm.

angeboten wird, Hersteller / Typ : '..................................................' vom Bieter einzutragen
Menge: 20,000 St
DIN 276/2008: 412

**1.5.25 Muffe DN 40**
*** wie Position 1.5.24
Muffe DN 40 aus nichtrostendem Stahl
Außendurchmesser 42 mm.
Menge: 10,000 St
DIN 276/2008: 412

**1.5.26 Muffe DN 32**
*** wie Position 1.5.24
Muffe DN 32 aus nichtrostendem Stahl
Außendurchmesser 35 mm.
Menge: 10,000 St
DIN 276/2008: 412

**1.5.27 Muffe DN 25**
*** wie Position 1.5.24
Muffe DN 25 aus nichtrostendem Stahl
Außendurchmesser 28 mm.
Menge: 40,000 St
DIN 276/2008: 412

**1.5.28 Muffe DN 20**
*** wie Position 1.5.24
Muffe DN 20 aus nichtrostendem Stahl
Außendurchmesser 22 mm.
Menge: 20,000 St
DIN 276/2008: 412

**1.5.29 Muffe DN 15**
*** wie Position 1.5.24
Muffe DN 15 aus nichtrostendem Stahl
Außendurchmesser 18 mm.
Menge: 40,000 St
DIN 276/2008: 412

**1.5.30 Verschraubung Einsteckende AG Rotguss TW AD 35mm R1 1/4"**
*** Bezugsbeschreibung
Übergangsverschraubung, mit Einsteckende und Außengewinde, Rotguss, für Rohrleitung aus nichtrostendem Stahl, Werkstoff-Nr 1.4521, für Trinkwasser DIN 1988-200, als Pressverbindung mit DVGW-Registrierung, mit Verpresstkennzeichnung und Prüfsicherheit, Außendurchmesser 35 mm, Gewindeanschluss R 1 1/4.

angeboten wird, Hersteller / Typ : '..................................................' vom Bieter einzutragen
Menge: 20,000 St
DIN 276/2008: 412

**1.5.31 Verschraubung Einsteckende AG Rotguss TW AD 18mm R 1/2""**
*** wie Position 1.5.30
Außendurchmesser 18 mm, Gewindeanschluss R 1/2".
Menge: 20,000 St
DIN 276/2008: 412

**1.5.32 Schrägsitzventil Nennweite: DN 32**
*** Bezugsbeschreibung
Schrägsitzventil Nennweite: DN 32
(Freistromventil),
mit Pressanschlüssen,
mit SC-Contur und DVGW zertifizierter
Prüfsicherheit bei unverpresstem Verbinder,
Ventilgehäuse und -oberteil Rotguss
oder Siliziumbronze nach DIN EN 1982
und Metall-Bewertungsgrundlage (UBA),
Ventilsitz und Ventileinheit aus Edelstahl,
mit Spindelübersetzung und
Stellungsanzeige offen/geschlossen,
Handrad mit auswechselbarer
Medienkennzeichnung grün/rot,
mit Entleerungsstopfen G1/4,
Dichtelemente EPDM,
Betriebsdruck: max. 1,6 MPa (PN 16),
Betriebstemperatur: max. 90°C,
mit DVGW-Prüfzeichen,

angeboten wird, Hersteller / Typ : '..................................................' vom Bieter einzutragen
Menge: 10,000 St
DIN 276/2008: 412

**1.5.33 Schrägsitzventil, Nennweite: DN 15**
*** wie Position 1.5.32
Menge: 1,000 St
DIN 276/2008: 412

**1.5.34 Entleerungsventilverlängerung RG1/4"**
Entleerungsventilverlängerung RG1/4"
Entleerungsventil-Verlängerung, mit Dichtung,  Rotguss, Anschluss G 1/4'
zur Verlängerung des Entleerungsventils bei der Benutzung von Dämmschalen
Menge: 11,000 St
DIN 276/2008: 412

**1.5.35 Zirkulationsventil, DN 15**
Zirkulationsventil, DN 15
inkl. Dämmschale und Thermometer, Gehäuse aus Rotguss mit Innengewinde, Nennweite: DN 15
Gehäuse mit Entleerventil und manuellem Regulier- und Absperrventil,
Regelbereich 50 °C bis 60 °C, 57 °C voreingestellt,
Betriebsdruck max. 10 bar, Betriebstemperatur max. 90 °C,
Zulassungen / Prüfungen nach Baumuster : DIN-DVGW,
medienberührte Materialien gemäß Leitlinien des Umweltbundesamtes, Trinkwasserverordnung,.Elastomer-Leitlinie, DVGW-Arbeitsblatt W 270,
Unterstützt die vollautomatische thermische Desinfektion
Volumenstrom separat einstell- und absperrbar
Verwendung in Anlagen nach DVGW- Arbeitsblatt W551,
thermisch gesteuerte feine Volumenstromregulierung,
Temperaturüberwachung durch Thermometer,
Entleerung und manuelle Einstellmöglichkeit in einer Einheit,

inklusive Dämmschale und Thermometer

angeboten wird, Hersteller / Typ : '..................................................' vom Bieter einzutragen
Menge: 10,000 St
DIN 276/2008: 412

**1.5.36 PVC- Fittings als Übergangsverschraubung mit AG, d 40 x AG 1 1/4"**
PVC- Fittings als Übergangsverschraubung mit AG, d 40 x AG 1 1/4"
für Trinkwasserleitungen, mit Klebanschluss
zum Übergang auf Gewindeanschlüsse an Armaturen, Geräten und Leitungen in Trinkwasserleitungen. Gefertigt nach DIN 8080 und 8079
Bestehend aus: Einklebmuffe, Überwurfmuffe (MS-Sn), Flachdichtung (EPDM), Gewindenippel (MS-Sn)
Menge: 10,000 St
DIN 276/2008: 412

**1.5.37 PVC- Fittings als Übergangsverschraubung mit AG, d 20 x AG 1/2"**
PVC- Fittings als Übergangsverschraubung mit AG, d 20 x AG 1/2"
für Trinkwasserleitungen, mit Klebanschluss
zum Übergang auf Gewindeanschlüsse an Armaturen, Geräten und Leitungen in Trinkwasserleitungen. Gefertigt nach DIN 8080 und 8079
Bestehend aus: Einklebmuffe, Überwurfmuffe (MS-Sn), Flachdichtung (EPDM), Gewindenippel (MS-Sn)
Menge: 10,000 St
DIN 276/2008: 412

**1.5.38 Anschluss herstellen an Bestandsleitung aus PVC-Rohr DN 32**
Anschluss herstellen an Bestandsleitung aus PVC-Rohr DN 32 (da=40 mm)
einschl. erforderlichem Material (Muffe, Kleber usw.)
Menge: 10,000 St
DIN 276/2008: 412

**1.5.39 Anschluss herstellen an Bestandsleitung aus PVC-Rohr DN 15**
Anschluss herstellen an Bestandsleitung aus PVC-Rohr DN 15 (da=20 mm)
einschl. erforderlichem Material (Muffe, Kleber usw.)
Menge: 10,000 St
DIN 276/2008: 412

**1.5.40 Dämmschale für Schrägsitzventil DN32**
*** Bezugsbeschreibung
Dämmschale für Schrägsitzventil DN32
Dämmschale aus expandiertem Polypropylen (EPP),
schadstofffrei und recyclefähig,
Wärmeleitfähigkeit 0,035 W/mk,
Einsatztemperatur bis 110 °C,
Zulassungen/Prüfungen nach:· Baustoffklasse nach DIN 4102 B 2,
Erfüllt die Anforderungen der EnEV 2016
Schalldämmung nach DIN 4109

angeboten wird, Hersteller / Typ : '..................................................' vom Bieter einzutragen
Menge: 10,000 St
DIN 276/2008: 412

**1.5.41 Dämmschale für Schrägsitzventil DN15**
*** wie Position 1.5.40
Menge: 1,000 St
DIN 276/2008: 412

#### Titel 1.6 Befestigungen / Beschilderung

**1.6.1 Knopf Festpunkt DN 65,**
Knopf Festpunkt DN 65,
schallentkoppelter Rohrleitungsfestpunkt mit Knopf-Entkoppler für Schallentkopplungen um bis zu 30 dB, Tempergußausführung mit hintergreifenden, einvulkanisierten Tragflügeln und einer schweren Schraubrohrschelle mit Verschlußschraubengewinde M8 für hohe Klemmkraftübertragung, alle Metallteile verzinkt,
max empf. Belastung Zug/Druck 1,50 KN
max empf. Belastung quer/radial 1,08 KN
Befestigungsgewinde M10
Größe der Festpunktschelle DN 65

angeboten wird, Hersteller / Typ : '..................................................' vom Bieter einzutragen
Menge: 3,000 St
DIN 276/2008: 419

**1.6.2 Rohrleitungsfestpunkt DN 50,**
Rohrleitungsfestpunkt DN 50,
Bausatz, schallentkoppelter Rohrleitungsfestpunkt mit einem abrißsicher einvulkanisierten Element, schallentkoppelnd um bis zu 27 dB, zwei Schraubrohrschellen in schwerer Ausführung für eine hohe Axialkraftaufnahme gemäß Hersteller-Tabelle, auf zwei Gewindestiften M10 rohraxial positioniert, leistungsgerecht ausgelegt entsprechend den statischen Erfordernissen, fachgerecht verdübelt und montiert,
für Rohr DN 50

angeboten wird, Hersteller / Typ : '..................................................' vom Bieter einzutragen
Menge: 4,000 St
DIN 276/2008: 419

**1.6.3 Rohrleitungsfestpunkt DN 32 ,**
Rohrleitungsfestpunkt DN 32,
Bausatz, schallentkoppelter Rohrleitungsfestpunkt mit einem abrißsicher einvulkanisierten Element, schallentkoppelnd um bis zu 27 dB, zwei Schraubrohrschellen in schwerer Ausführung für eine hohe Axialkraftaufnahme gemäß Hersteller-Tabelle, auf zwei Gewindestiften M10 rohraxial positioniert, leistungsgerecht ausgelegt entsprechend den statischen Erfordernissen, fachgerecht verdübelt und montiert,
für Rohr DN 32

angeboten wird, Hersteller / Typ : '..................................................' vom Bieter einzutragen
Menge: 1,000 St
DIN 276/2008: 419

**1.6.4 Rohrleitungsfestpunkt DN 20,**
Rohrleitungsfestpunkt DN 20,
Bausatz, schallentkoppelter Rohrleitungsfestpunkt mit einem abrißsicher einvulkanisierten Element, schallentkoppelnd um bis zu 27 dB, zwei Schraubrohrschellen in schwerer Ausführung für eine hohe Axialkraftaufnahme gemäß Hersteller-Tabelle, auf zwei Gewindestiften M10 rohraxial positioniert, leistungsgerecht ausgelegt entsprechend den statischen Erfordernissen, fachgerecht verdübelt und montiert,
für Rohr DN 20

angeboten wird, Hersteller / Typ : '..................................................' vom Bieter einzutragen
Menge: 4,000 St
DIN 276/2008: 419

**1.6.5 Rohrleitungsfestpunkt DN 15,**
Rohrleitungsfestpunkt DN 15,
Bausatz, schallentkoppelter Rohrleitungsfestpunkt mit einem abrißsicher einvulkanisierten Element, schallentkoppelnd um bis zu 27 dB, zwei Schraubrohrschellen in schwerer Ausführung für eine hohe Axialkraftaufnahme gemäß Hersteller-Tabelle, auf zwei Gewindestiften M10 rohraxial positioniert, leistungsgerecht ausgelegt entsprechend den statischen Erfordernissen, fachgerecht verdübelt und montiert,
für Rohr DN 15

angeboten wird, Hersteller / Typ : '..................................................' vom Bieter einzutragen
Menge: 1,000 St
DIN 276/2008: 419

**1.6.6 Pendelaufhänger, verzinkt, lange Ausführung,**
Pendelaufhänger, verzinkt, lange Ausführung, zur Befestigung hängender Rohre, für rohraxiale und rohrradiale Schiebebewegungen mit einem Freiheitsgrad von 360°, Auslenkung aus der Senkrechten bis 12°, Sicherheits-Kontrollbohrung und Werkzeugansatz zur Höhenjustierung bis 25 mm,

Gewindeanschluß M 10
Menge: 220,000 St
DIN 276/2008: 419

**1.6.7 Rohrschelle, aus verzinktem Stahl, DN 65**
Rohrschelle, aus verzinktem Stahl, mit schalldämmenden Einlagen, Anforderungen entsprechend DIN 4109, Befestigung an Pendelaufhänger, Konstruktion wird gesondert vergütet,
Rohr aus nichtrostendem Stahl, DN 65, für Trinkwasser
Menge: 30,000 St
DIN 276/2008: 419

**1.6.8 Rohrschelle, aus verzinktem Stahl, DN 50**
Rohrschelle, aus verzinktem Stahl, mit schalldämmenden Einlagen, Anforderungen entsprechend DIN 4109, Befestigung an Pendelaufhänger, Konstruktion wird gesondert vergütet,
Rohr aus nichtrostendem Stahl, DN 50, für Trinkwasser
Menge: 40,000 St
DIN 276/2008: 419

**1.6.9 Rohrschelle, aus verzinktem Stahl, DN 40**
Rohrschelle, aus verzinktem Stahl, mit schalldämmenden Einlagen, Anforderungen entsprechend DIN 4109, Befestigung an Pendelaufhänger, Konstruktion wird gesondert vergütet,
Rohr aus nichtrostendem Stahl, DN 40, für Trinkwasser
Menge: 20,000 St
DIN 276/2008: 419

**1.6.10 Rohrschelle, aus verzinktem Stahl, DN 32**
Rohrschelle, aus verzinktem Stahl, mit schalldämmenden Einlagen, Anforderungen entsprechend DIN 4109, Befestigung an Pendelaufhänger, Konstruktion wird gesondert vergütet,
Rohr aus nichtrostendem Stahl, DN 32, für Trinkwasser
Menge: 80,000 St
DIN 276/2008: 419

**1.6.11 Rohrschelle, aus verzinktem Stahl, DN 25**
Rohrschelle, aus verzinktem Stahl, mit schalldämmenden Einlagen, Anforderungen entsprechend DIN 4109, Befestigung an Pendelaufhänger, Konstruktion wird gesondert vergütet,
Rohr aus nichtrostendem Stahl, DN 25, für Trinkwasser
Menge: 10,000 St
DIN 276/2008: 419

**1.6.12 Rohrschelle, aus verzinktem Stahl, DN 20**
Rohrschelle, aus verzinktem Stahl, mit schalldämmenden Einlagen, Anforderungen entsprechend DIN 4109, Befestigung an Pendelaufhänger, Konstruktion wird gesondert vergütet,
Rohr aus nichtrostendem Stahl, DN 20, für Trinkwasser
Menge: 20,000 St
DIN 276/2008: 419

**1.6.13 Rohrschelle, aus verzinktem Stahl, DN 15**
Rohrschelle, aus verzinktem Stahl, mit schalldämmenden Einlagen, Anforderungen entsprechend DIN 4109, Befestigung an Pendelaufhänger, Konstruktion wird gesondert vergütet,
Rohr aus nichtrostendem Stahl, DN 15, für Trinkwasser
Menge: 20,000 St
DIN 276/2008: 419

**1.6.14 Form-/Hohlprofilstahlkonstruktion, aus verzinktem Stahl,**
Form-/Hohlprofilstahlkonstruktion, aus verzinktem Stahl, für Stütz-, Hänge-,
Trag- und Sonderbefestigung, schallentkoppelt gelagert.
Menge: 70,000 kg
DIN 276/2008: 419

**1.6.15 Bezeichnungsschild DIN 825, Farbe und Beschriftung nach Angaben des**
Bezeichnungsschild DIN 825, Farbe und Beschriftung nach Angaben des
AG, aus mehrschichtigem Kunststoff, Beschriftung 3-zeilig, mit eingesteckten
Schriftleisten, rechteckig, Höhe 37 mm, Breite 74 mm, Befestigung mit
Schildträger aus verzinktem Stahl, Halter und Spannband,
Befestigungsuntergrund Rohrleitung.
Menge: 20,000 St
DIN 276/2008: 419

**1.6.16 Farbkennzeichnung DIN 2403 der Trinkwasserleitung, kalt / warm,**
Farbkennzeichnung DIN 2403 der Trinkwasserleitung, kalt / warm, Kennzeichnung
der Fließrichtung durch Richtungspfeile.
Menge: 50,000 St
DIN 276/2008: 419

#### Titel 1.7 Dämmung / Brandschutz

*Hinweis: Hinweistext*
Dämmung von Trinkwasserleitungen nach DIN 1988-200

**1.7.1 Wärmedämmung Rohr DN65, Rohrschale D 30mm**
*** Bezugsbeschreibung
Wärmedämmung Rohr DN65 Gebäude Mineralwolle AS-Qualität, Rohrschale D 30mm
Wärmedämmung ohne Ummantelung DIN 4140 an haus- und betriebstechnischen Anlagen, an Rohrleitung, DN 65, Rohrverbindung als Pressverbindung, im Gebäude, keine ausreichende Konvektion bzw. unzureichender Abstand zu Objekten, Dämmung aus Mineralwolle, AS-Qualität, als Rohrschale, Dämmschichtdicke 30 mm, Brandverhaltensklasse DIN EN 13501-1 A2 -s1, d0 (nichtbrennbar), Wärmeleitfähigkeit 0,035 W/(mK) bei 40 Grad C Mitteltemperatur DIN EN
12667, kaschiert mit Alufolie
Menge: 50,000 m
DIN 276/2008: 419

**1.7.2 Wärmedämmung Rohr DN50, Rohrschale D 30mm**
*** wie Position 1.7.1
Wärmedämmung Rohr DN50, Mineralwolle AS-Qualität, Rohrschale D 30mm
Menge: 10,000 m
DIN 276/2008: 419

**1.7.3 Wärmedämmung Rohr DN40, Rohrschale D 20mm**
*** wie Position 1.7.1
Wärmedämmung Rohr DN40, Mineralwolle AS-Qualität, Rohrschale D 20mm
Menge: 30,000 m
DIN 276/2008: 419

**1.7.4 Bogen Mineralwolle AS-Qualität Wärmedämmung Rohr DN65, D 30mm**
*** Bezugsbeschreibung
Bogen aus Mineralwolle, AS-Qualität, Wärmedämmung DIN 4140 an hausund
betriebstechnischen Anlagen, an Rohrleitung, DN 65, im Gebäude, keine
ausreichende Konvektion bzw. unzureichender Abstand zu Objekten,
Brandverhaltensklasse DIN EN 13501-1 A2 -s1, d0 (nichtbrennbar),
Wärmeleitfähigkeit 0,035 W/(mK) bei 40 Grad C Mitteltemperatur DIN EN
12667, Dämmschichtdicke 30 mm, kaschiert Alu-Folie
Menge: 14,000 St
DIN 276/2008: 419

**1.7.5 Bogen Mineralwolle AS-Qualität Wärmedämmung Rohr DN50, D 30mm**
*** wie Position 1.7.4
Wärmedämmung Bogen DN50, Mineralwolle AS-Qualität,
Rohrschale D 30mm
Menge: 8,000 St
DIN 276/2008: 419

**1.7.6 Bogen Mineralwolle AS-Qualität Wärmedämmung Rohr DN40, D 20mm**
*** wie Position 1.7.4
Wärmedämmung Bogen DN40, Mineralwolle AS-Qualität,
Rohrschale D 20mm
Menge: 15,000 St
DIN 276/2008: 419

**1.7.7 T-Stück Mineralwolle AS-Qualität Wärmedämmung Rohr DN65, D 30mm**
*** wie Position 1.7.4
Wärmedämmung T-Stück DN65, Mineralwolle AS-Qualität,
Rohrschale D 30mm
Menge: 10,000 St
DIN 276/2008: 419

**1.7.8 T-Stück Mineralwolle AS-Qualität Wärmedämmung Rohr DN50, D 30mm**
*** wie Position 1.7.4
Wärmedämmung T-Stück DN50, Mineralwolle AS-Qualität,
Rohrschale D30mm
Menge: 2,000 St
DIN 276/2008: 419

*Hinweis: Hinweistext*
Dämmung von Trinkwasserleitungen nach EnEV/GEG

**1.7.9 Wärmedämmung Rohr DN50, Rohrschale D 60 mm**
*** Bezugsbeschreibung
Wärmedämmung Rohr DN 50 Gebäude Mineralwolle AS-Qualität, Rohrschale D 60mm
Wärmedämmung ohne Ummantelung DIN 4140 an haus- und betriebstechnischen Anlagen, an Rohrleitung, DN 50, Rohrverbindung als Pressverbindung, im Gebäude, keine ausreichende Konvektion bzw. unzureichender Abstand zu Objekten, Dämmung aus Mineralwolle, AS-Qualität, als Rohrschale, Dämmschichtdicke 60 mm, Brandverhaltensklasse DIN EN 13501-1 A2 -s1, d0 (nichtbrennbar), Wärmeleitfähigkeit 0,035 W/(mK) bei 40 Grad C Mitteltemperatur DIN EN
12667, kaschiert mit Alufolie
Menge: 50,000 m
DIN 276/2008: 419

**1.7.10 Wärmedämmung Rohr DN40, Rohrschale D 40 mm**
*** wie Position 1.7.9
Wärmedämmung Rohr DN40, Mineralwolle AS-Qualität, Rohrschale D 40mm
Menge: 10,000 m
DIN 276/2008: 419

**1.7.11 Wärmedämmung Rohr DN32, Rohrschale D 30 mm**
*** wie Position 1.7.9
Wärmedämmung Rohr DN32, Mineralwolle AS-Qualität, Rohrschale D 30mm
Menge: 35,000 m
DIN 276/2008: 419

**1.7.12 Wärmedämmung Rohr DN25, Rohrschale D 30 mm**
*** wie Position 1.7.9
Wärmedämmung Rohr DN25, Mineralwolle AS-Qualität, Rohrschale D 30mm
Menge: 20,000 m
DIN 276/2008: 419

**1.7.13 Wärmedämmung Rohr DN20, Rohrschale D 20 mm**
*** wie Position 1.7.9
Wärmedämmung Rohr DN20, Mineralwolle AS-Qualität, Rohrschale D 20mm
Menge: 50,000 m
DIN 276/2008: 419

**1.7.14 Wärmedämmung Rohr DN15, Rohrschale D 20 mm**
*** wie Position 1.7.9
Wärmedämmung Rohr DN15. Mineralwolle AS-Qualität, Rohrschale D 20mm
Menge: 35,000 m
DIN 276/2008: 419

**1.7.15 Bogen Mineralwolle AS-Qualität Wärmedämmung Rohr DN50, D 60mm**
*** wie Position 1.7.9
Wärmedämmung Bogen DN50, Mineralwolle AS-Qualität,
Rohrschale D 50mm
Menge: 30,000 St
DIN 276/2008: 419

**1.7.16 Bogen Mineralwolle AS-Qualität Wärmedämmung Rohr DN40, D 40mm**
*** wie Position 1.7.9
Wärmedämmung Bogen DN40, Mineralwolle AS-Qualität,
Rohrschale D 40mm
Menge: 100,000 St
DIN 276/2008: 419

**1.7.17 Bogen Mineralwolle AS-Qualität Wärmedämmung Rohr DN32, D 30mm**
*** wie Position 1.7.9
Wärmedämmung Bogen DN32, Mineralwolle AS-Qualität,
Rohrschale D 30mm
Menge: 40,000 St
DIN 276/2008: 419

**1.7.18 Bogen Mineralwolle AS-Qualität Wärmedämmung Rohr DN25, D 30mm**
*** wie Position 1.7.9
Wärmedämmung Bogen DN25, Mineralwolle AS-Qualität,
Rohrschale D 30mm
Menge: 20,000 St
DIN 276/2008: 419

**1.7.19 Bogen Mineralwolle AS-Qualität Wärmedämmung Rohr DN20, D 20mm**
*** wie Position 1.7.9
Wärmedämmung Bogen DN20, Mineralwolle AS-Qualität,
Rohrschale D 20mm
Menge: 30,000 St
DIN 276/2008: 419

**1.7.20 Bogen Mineralwolle AS-Qualität Wärmedämmung Rohr DN15, D 20mm**
*** wie Position 1.7.9
Wärmedämmung Bogen DN15, Mineralwolle AS-Qualität,
Rohrschale D 20mm
Menge: 40,000 St
DIN 276/2008: 419

**1.7.21 T-Stück Mineralwolle AS-Qualität Wärmedämmung Rohr DN50, D 50mm**
*** Bezugsbeschreibung
T-Stück aus Mineralwolle, AS-Qualität, Wärmedämmung DIN 4140 an hausund
betriebstechnischen Anlagen, an Rohrleitung, DN 50, im Gebäude, keine
ausreichende Konvektion bzw. unzureichender Abstand zu Objekten,
Brandverhaltensklasse DIN EN 13501-1 A2 -s1, d0 (nichtbrennbar),
Wärmeleitfähigkeit 0,035 W/(mK) bei 40 Grad C Mitteltemperatur DIN EN
12667, Dämmschichtdicke 50 mm, kaschiert Alu-Folie
Menge: 8,000 St
DIN 276/2008: 419

**1.7.22 T-Stück Mineralwolle AS-Qualität Wärmedämmung Rohr DN40, D 40mm**
*** wie Position 1.7.21
Wärmedämmung T-Stück DN40, Mineralwolle AS-Qualität,
Rohrschale D 40mm
Menge: 1,000 St
DIN 276/2008: 419

**1.7.23 T-Stück Mineralwolle AS-Qualität Wärmedämmung Rohr DN25, D 30mm**
*** wie Position 1.7.21
Wärmedämmung T-Stück DN25, Mineralwolle AS-Qualität,
Rohrschale D 30mm
Menge: 1,000 St
DIN 276/2008: 419

**1.7.24 T-Stück Mineralwolle AS-Qualität Wärmedämmung Rohr DN20, D 20mm**
*** wie Position 1.7.21
Wärmedämmung T-Stück DN20, Mineralwolle AS-Qualität,
Rohrschale 20mm
Menge: 8,000 St
DIN 276/2008: 419

**1.7.25 Ummantelung mit Alu-Grobkorn-Folie, Rohr DN 65, Dämmung 30mm**
Ummantelung aus Aluminium-Grobkorn-Folie an gedämmten Rohrleitungen DN 65 einschl. aller Form- und Verbindungsstücke, Dämmschichtdicke 30 mm, Nähte mit Klebeband verkleben,
Unterschreitung der Mindestabstände nach DIN 4140 bis 0 mm ist mit zu kalkulieren.
Menge: 60,000 m
DIN 276/2008: 419

**1.7.26 Ummantelung mit Alu-Grobkorn-Folie, Rohr DN 50, Dämmung 30mm**
Ummantelung aus Aluminium-Grobkorn-Folie an gedämmten Rohrleitungen DN 50 einschl. aller Form- und Verbindungsstücke, Dämmschichtdicke 30 mm, Nähte mit Klebeband verkleben,
Unterschreitung der Mindestabstände nach DIN 4140 bis 0 mm ist mit zu kalkulieren.
Menge: 10,000 m
DIN 276/2008: 419

**1.7.27 Ummantelung mit Alu-Grobkorn-Folie, Rohr DN 40, Dämmung 20mm**
Ummantelung aus Aluminium-Grobkorn-Folie an gedämmten Rohrleitungen DN 40 einschl. aller Form- und Verbindungsstücke, Dämmschichtdicke 20 mm, Nähte mit Klebeband verkleben,
Unterschreitung der Mindestabstände nach DIN 4140 bis 0 mm ist mit zu kalkulieren.
Menge: 10,000 m
DIN 276/2008: 419

**1.7.28 Ummantelung mit Alu-Grobkorn-Folie, Rohr DN 32, Dämmung 20mm**
Ummantelung aus Aluminium-Grobkorn-Folie an gedämmten Rohrleitungen DN 32 einschl. aller Form- und Verbindungsstücke, Dämmschichtdicke 20 mm, Nähte mit Klebeband verkleben,
Unterschreitung der Mindestabstände nach DIN 4140 bis 0 mm ist mit zu kalkulieren.
Menge: 70,000 m
DIN 276/2008: 419

**1.7.29 Ummantelung mit Alu-Grobkorn-Folie, Rohr DN 50, Dämmung 60mm**
Ummantelung aus Aluminium-Grobkorn-Folie an gedämmten Rohrleitungen DN 50 einschl. aller Form- und Verbindungsstücke, Dämmschichtdicke 60 mm, Nähte mit Klebeband verkleben,
Unterschreitung der Mindestabstände nach DIN 4140 bis 0 mm ist mit zu kalkulieren.
Menge: 50,000 m
DIN 276/2008: 419

**1.7.30 Ummantelung mit Alu-Grobkorn-Folie, Rohr DN 40, Dämmung 40mm**
Ummantelung aus Aluminium-Grobkorn-Folie an gedämmten Rohrleitungen DN 40 einschl. aller Form- und Verbindungsstücke, Dämmschichtdicke 40 mm, Nähte mit Klebeband verkleben,
Unterschreitung der Mindestabstände nach DIN 4140 bis 0 mm ist mit zu kalkulieren.
Menge: 20,000 m
DIN 276/2008: 419

**1.7.31 Ummantelung mit Alu-Grobkorn-Folie, Rohr DN 32, Dämmung 30mm**
Ummantelung aus Aluminium-Grobkorn-Folie an gedämmten Rohrleitungen DN 32 einschl. aller Form- und Verbindungsstücke, Dämmschichtdicke 30 mm, Nähte mit Klebeband verkleben,
Unterschreitung der Mindestabstände nach DIN 4140 bis 0 mm ist mit zu kalkulieren.
Menge: 130,000 m
DIN 276/2008: 419

**1.7.32 Ummantelung mit Alu-Grobkorn-Folie, Rohr DN 25, Dämmung 30mm**
Ummantelung aus Aluminium-Grobkorn-Folie an gedämmten Rohrleitungen DN 25 einschl. aller Form- und Verbindungsstücke, Dämmschichtdicke 30 mm, Nähte mit Klebeband verkleben,
Unterschreitung der Mindestabstände nach DIN 4140 bis 0 mm ist mit zu kalkulieren.
Menge: 20,000 m
DIN 276/2008: 419

**1.7.33 Ummantelung mit Alu-Grobkorn-Folie, Rohr DN 20, Dämmung 20mm**
Ummantelung aus Aluminium-Grobkorn-Folie an gedämmten Rohrleitungen DN 20 einschl. aller Form- und Verbindungsstücke, Dämmschichtdicke 20 mm, Nähte mit Klebeband verkleben,
Unterschreitung der Mindestabstände nach DIN 4140 bis 0 mm ist mit zu kalkulieren.
Menge: 60,000 m
DIN 276/2008: 419

**1.7.34 Ummantelung mit Alu-Grobkorn-Folie, Rohr DN 15, Dämmung 20mm**
Ummantelung aus Aluminium-Grobkorn-Folie an gedämmten Rohrleitungen DN 15 einschl. aller Form- und Verbindungsstücke, Dämmschichtdicke 20 mm, Nähte mit Klebeband verkleben,
Unterschreitung der Mindestabstände nach DIN 4140 bis 0 mm ist mit zu kalkulieren.
Menge: 80,000 m
DIN 276/2008: 419

**Ausführungsbeschreibung 2 Ausführungsbeschreibung**
Brandschutz-Rohrabschottung um nichtbrennbare Rohre;
Einbau in Massivwänden und leichten Trennwänden
Anforderung:  R90 nach DIN 4102-11 gem. abP/abZ
Werkstoff:  Steinwolle
Baustoffklasse:  A2 nach DIN 4102-1 bzw. A2 s1 d0 nach EN 13501-1
Schmelzpunkt:  > 1000 °C nach DIN 4102-17
Rohdichte:  >/= 150 kg/m³
Oberfläche:  gitternetzverstärkte, farblich markierte Aluminiumfolie
Einbau/Ringspaltverschluss:
Formschlüssig in passende Kernbohrung ohne zusätzlichen Ringspaltverschluss
Rohre:  Rohre aus Stahl, Edelstahl, Guss bis Da =< 326mm oder
  Kupfer bis Da =< 108 mm
Einbau in:  Massivwände >/= 100 mm, leichte Trennwände >/= 100 mm
Parallele Installationen:
0-Abstand zu anderen Rohrabschottungen, Kabelabschottungen und Absperrvorrichtungen gegen Feuer und Rauch in Lüftungsleitungen entsprechend DIN 18017-3 möglich. Es ist davon auszugehen, dass die Mindestabstände zwischen gedämmten und ungedämmten Rohrleitungen nach DIN 4140 unterschritten werden. Die ordnungsgemäße Ausführung ist vom Ersteller der Abschottung nach Abschluss der Arbeiten durch eine Übereinstimmungserklärung zu bescheinigen.
Zusätzliche Anforderungen an die Dämmung der Rohrleitungen im Abschottungsbereich:
o Dämmstärke gem. EnEV bzw.
o Dämmstärke DIN 1988-200

angeboten wird, Hersteller / Typ : '..................................................' vom Bieter einzutragen

**1.7.35 R 90 Rohrabschottung, Edelstahl DN 65**
*** gemäß Ausführungsbeschreibung 2
für Rohrwerkstoff / System : Edelstahlrohr
Außendurchmesser d. Rohrltg. : 76,1 mm
Menge: 5,000 St
DIN 276/2008: 419

**1.7.36 R 90 Rohrabschottung, Edelstahl DN 50**
*** gemäß Ausführungsbeschreibung 2
für Rohrwerkstoff / System : Edelstahlrohr
Außendurchmesser d. Rohrltg. : 54,0 mm
Menge: 4,000 St
DIN 276/2008: 419

**1.7.37 R 90 Rohrabschottung, Edelstahl DN 40**
*** gemäß Ausführungsbeschreibung 2
für Rohrwerkstoff / System : Edelstahlrohr
Außendurchmesser d. Rohrltg. : 42,0 mm
Menge: 1,000 St
DIN 276/2008: 419

**1.7.38 R 90 Rohrabschottung, Edelstahl DN 20**
*** gemäß Ausführungsbeschreibung 2
für Rohrwerkstoff / System : Edelstahlrohr
Außendurchmesser d. Rohrltg. : 22,0 mm
Menge: 5,000 St
DIN 276/2008: 419

#### Titel 1.8 Wanddurchführungen

**1.8.1 Kernbohrung d=180 mm, s bis 210 mm**
Herstellung von Wanddurchführungen als Kernbohrungen,
in Stahlbetonwänden, Bohrdurchmesser 180 mm, Bohrtiefe bis 210 mm,
für gedämmte Rohrleitungen bis DN 65,
ohne Untergrundbeschädigung, Ausführung innerhalb von Gebäuden,
einschl. Verschluss des verbleibenden Ringspaltes mit Mörtel
Menge: 21,000 St
DIN 276/2008: 419

**1.8.2 Kernbohrung d=130 mm, s bis 210 mm**
Herstellung von Wanddurchführungen als Kernbohrungen,
in Stahlbetonwänden, Bohrdurchmesser 130 mm, Bohrtiefe bis 210 mm,
für gedämmte Rohrleitungen bis DN 50,
ohne Untergrundbeschädigung, Ausführung innerhalb von Gebäuden,
einschl. Verschluss des verbleibenden Ringspaltes mit Mörtel
Menge: 4,000 St
DIN 276/2008: 419

**1.8.3 Kernbohrung d=100 mm, s bis 210 mm**
Herstellung von Wanddurchführungen als Kernbohrungen,
in Stahlbetonwänden, Bohrdurchmesser 100 mm, Bohrtiefe bis 210 mm,
für gedämmte Rohrleitungen bis DN 32,
ohne Untergrundbeschädigung, Ausführung innerhalb von Gebäuden,
einschl. Verschluss des verbleibenden Ringspaltes mit Mörtel
Menge: 3,000 St
DIN 276/2008: 419

**1.8.4 Kernbohrung d= 60 mm, s bis 210 mm**
Herstellung von Wanddurchführungen als Kernbohrungen,
in Stahlbetonwänden, Bohrdurchmesser  60 mm, Bohrtiefe bis 210 mm,
für gedämmte Rohrleitungen bis DN 20,
ohne Untergrundbeschädigung, Ausführung innerhalb von Gebäuden,
einschl. Verschluss des verbleibenden Ringspaltes mit Mörtel
Menge: 14,000 St
DIN 276/2008: 419

**1.8.5 Verschluss ungenutzter Wandöffnungen bis 0,2 m² mit F90-Anforderung in Eingangstrennwänden**
Verschließen ungenutzter Öffnungen nach Rohrleitungsdemontage in Eingangstrennwänden
in Stahlbetonwänden mit F90-Anforderung, in eckiger oder runder Form,
die Öffnungen sind in voller Wandstärke
mit Kalksandsteinen (Rohdichte 2,2 kg/dm)
und MG III Mörtel auszumauern
(max. 480 mm Wandstärke), Öffnungsgröße bis 0,2 m²
Menge: 15,000 St
DIN 276/2008: 419

**1.8.6 Verschluss ungenutzter Wandöffnungen bis 0,2 m² ohne Brandschutzanforderung**
Verschließen ungenutzter Öffnungen nach Rohrleitungsdemontage,
in Stahlbetonwänden ohne Brandschutzanforderung, in eckiger
oder runder Form, die Öffnungen sind in voller Wandstärke
mit Kalksandsteinen (Rohdichte 2,2 kg/dm)
und MG III Mörtel auszumauern
(max. 480 mm Wandstärke), Öffnungsgröße bis 0,2 m²
Menge: 27,000 St
DIN 276/2008: 419

*Hinweis: Hinweistext*
Hinweis:

Die Ausführung der nachfolgenden Position (verputzen der Wandoberflächen) darf erst begonnen werden nachdem das korrekte ausmauern der Durchbrüche und der korrekte Einbau der Rohrabschottungen durch den Bauherren bzw. die Bauleitung vor Ort bestätigt wurde.
Bei Zuwiderhandlung muss der AN den schon aufgetragenen Putz an jeder Rohrdurchführung auf seine eignen Kosten wieder entfernen.

**1.8.7 Verputzen und malerfertiges Angleichen der Wandoberflächen bis 0,2 m²**
Menge: 84,000 St
DIN 276/2008: 419

#### Titel 1.9 Sonstiges

**1.9.1 Baustelleneinrichtung**
*** Pauschalposition
Baustelleneinrichtung
Einrichten, Vorhalten über die gesamte Bauzeit sowie
Räumen der Baustelle, für alle in der Leistungsbeschreibung aufgeführten Leistungen.
Menge: 1,000 psch
DIN 276/2008: 419

**1.9.2 Chemie-Toilette einzeln, aufstellen und unterhalten**
*** Bedarfsposition mit GB
Chemie-Toilette einzeln, aufstellen und unterhalten
Toilettenkabine, chemisch, mobil, ohne Kanalanschluss;
mit licht durchlässigem Dach und Kranhaken.
Im Preis enthalten sind An- und Abfahrt der Toilette,
evtl. Umsetzen, wöchentliche Hochdruckreinigung und
Entsorgung der Fäkalien sowie ausreichende Bestückung
mit Toilettenpapier.

Ausstattung
- Toilette
- Toilettenpapierhalterung
- Kleiderhaken
- integriertes Schloss
- rutschfester Bodenbelag
- "Besetzt"-Kennzeichnung

Tankvolumen: 250 l
Grundfläche: ca. 1,2 x 1,2 m
Höhe: ca. 2,2 m
Menge: 6,000 Wo
DIN 276/2008: 419

**1.9.3 Chemie-Toilette unterhalten für jede weitere Woche**
*** Bedarfsposition mit GB
Chemie-Toilette unterhalten für jede weitere Woche
wöchentliche Hochdruckreinigung und
Entsorgung der Fäkalien sowie ausreichende Bestückung
mit Toilettenpapier.
Menge: 1,000 Wo
DIN 276/2008: 419

**1.9.4 Heizkreis Warmwasserbereitung steuer- und leistungsseitig**
*** Pauschalposition
Heizkreis Warmwasserbereitung einschl. Zirkulationspumpe und Warmwasserbereiter
steuer- und leistungsseitig (Spannungsversorgung) außer Betrieb nehmen,
und nach allen Leitungsumschlüssen wieder in Betrieb nehmen.
Menge: 1,000 psch
DIN 276/2008: 419

**1.9.5 Mehrmaliges abschnittsweises Spülen, Füllen und**
Mehrmaliges abschnittsweises Spülen, Füllen und Dichtheitsprüfung aller Anlageteile gem. DIN 1988
Durchführung der Druckprüfung mit Vor- und Hauptprüfung der Rohrleitungen für Trinkwasser entsprechend DIN 1988.
Rohrleitungen aus nichtrostendem Stahl, bis DN 65, für Kalt- und Warmwasser
Menge: 30,000 St
DIN 276/2008: 419

**1.9.6 Entnahme und Auswertung von Trinkwasserproben nach Beendigung der Installationsarbeiten**
Wasseranalyse erstellen, zur Bestimmung der Wasserqualität nach Trinkwasserverordnung, durch akkreditiertes Prüflabor, einschl. Probenahme - und behälter, Untersuchung auf Koloniezahl bei 22°C und 36°C, coliforme Keime, Enterokokken, Escherichia coli
Probeentnahmestellen:
1x am Gebäudeeintritt TWK
1x am Strangventil Nr. 10 TWK

Einschl. Kosten für An- und Abfahrt, Auswertung und Bescheide.
Menge: 2,000 St
DIN 276/2008: 419

**1.9.7 Herstellen des Potentialausgleichs für die installierten Kellerverteilungsleitungen (TW, TWW und TWZ)**
*** Pauschalposition
Herstellen des Potentialausgleichs für die installierten Kellerverteilungsleitungen (TW, TWW und TWZ)
an vorhandene Schiene
Menge: 1,000 psch
DIN 276/2008: 419

**1.9.8 Wiederherstellung der Kellerdeckendämmung**
Wiederherstellung der Kellerdeckendämmung im Bereich der zurückgebauten Strang- und Verteilungsleitungen sowie Festpunkten (Fläche bis ca. 0,3 m²), mit Poysterolplatten auskleiden und verspachteln
Menge: 10,000 St
DIN 276/2008: 419

**1.9.9 Anfertigen von Revisionsunterlagen**
Revisionsdokumentation sind in der nachstehenden Qualität mit
Fertigstellung der Baumaßnahme 1-facher Ausfertigung und in Aktenordner
geheftet an die Bauleitung zu übergeben.
Die Unterlagen müssen neben den in der VOB Teil C DIN 18379
aufgeführten Unterlagen weiterhin enthalten:
- Inhaltsverzeichnis,
- Anlagenbeschreibungen (Bestandteile, Aufbau und Funktion),
- Bedienungsanweisungen (Inbetriebnahme, Betrieb, Außerbetriebnahme,
  mögliche Störungen und deren Beseitigung)
- Angaben zur wiederkehrenden Prüfung
- Nachunternehmerliste
- Herstellernachweise für alle eingebauten Anlagenteile
- Mess- und Einstellprotokolle
- Anlageschema
- Abnahmebescheinigungen
- Konformitätserklärungen
- Alle Zeichnungen, wie Grundrisse, Schemata usw.
  als Papierzeichnung/Plotterausdruck, farbig, gefaltet DIN A4
Menge: 1,000 St
DIN 276/2008: 419

**1.9.10 Revisionsdokumentation auf Datenträger im pdf-Format / CAD-Format**
Revisionsdokumentation auf Datenträger im pdf-Format sowie alle
Zeichnungen, wie Grundrisse, Schemata usw. als Revisionsunterlage in
CAD-Programmen erstellt zur Weiterbearbeitung auf CAD-System,
Datenträger CD oder DVD
in 1-facher Ausfertigung und an die Bauleitung zu übergeben
Menge: 1,000 St
DIN 276/2008: 419

**1.9.11 Facharbeiter/-in sämtliche Kosten/Zuschläge**
Bei Ausführung von Leistungen im Stundenlohn, welche nur auf Anordnung oder mit Zustimmung des Auftraggebers auszuführen sind, werden nachstehend angebotene

V e r e c h n u n g s s ä t z e

gegen Nachweis vergütet.

Anzubieten sind für die jeweilige Arbeitskraft Verechnungssätze, in denen unaufgegliedert
- Lohn - und lohngebundene Kosten
- betriebliche Gemeinkosten
- Baustellengemeinkosten (einschl. Fahrkosten zur Baustelle)

Zuschläge für Überstunden (Mehrarbeit, Nacht-, Sonn- und Feiertagsarbeit) sind nicht einzubeziehen, sondern gesondert nachzuweisen.

Facharbeiterstunden
Menge: 50,000 h
DIN 276/2008: 419
